# Anna-Mathilde - Schiffsanleger Sedlitz
Angebotsaufforderung (GAEB 90, DA83)
DV-Nummer: 2023-096
Währung: EUR

## Los 3 - Aussichtspunkt und Parkplatz
Datum: 22.07.26

### Titel 01 BAUSTELLENEINRICHTUNG

#### Bereich 01.01 Allgemeines

**01.01.1 Baustelle einrichten und räumen**
Anfuhr, Aufstellung und Beräumung aller für die
planmäßige
und vertragsmäßige Durchführung der Arbeiten
erforderlichen
Einrichtungen, Anlagen, Geräte und sonstige
Betriebsmittel, wie
Aufenthaltsräume, Baumaschinen, Baustellentoilette und
Versorgungsanlagen.
einschließlich
Einrichten und Räumen der Baustelle, einschließlich
Wiederherstellen des Geländes, benutzte Flächen und
Wege entsprechend dem ursprünglichen Zustand
herrichten.
die Zufahrten zum Bearbeitungsgebiet sind mit
geeigneten
Mitteln nach Wahl des AN vor Beschädigungen zu
schützen.
bei Bedarf Lagerplätze, sonstige Platzbefestigungen und
Wege im Baustellenbereich anlegen, Oberbodenarbeiten
einschl. Beseitigen von Aufwuchs für die
Baustelleneinrichtung, soweit erforderlich, ausführen,
Flächen beschaffen, sofern die vom AG zur Verfügung
gestellten nicht ausreichen.
Strom-, Wasser-, Fernsprechanschluss sowie
Entsorgungseinrichtungen und dgl. für die Baustelle,
soweit
erforderlich, herstellen.
Vorhalten der Baustelleneinrichtung für sämtliche in
der
Leistungsbeschreibung aufgeführten Leistungen.
Kennzeichnen der Baustelle mit den erforderlichen
Verkehrs-
und Hinweiszeichen, Schutz- und
Sicherheitseinrichtungen.
Vorhalten der hierfür benötigten Geräte einschließlich
der
Betriebskosten für die gesamte Bauzeit.
Von Arbeiten des Auftragnehmers herrührende
Verunreinigungen von Straßen und Wegen sind täglich
nach Beendigung der Arbeiten zu beseitigen. Nach
Abschluss der Baumaßnahme ist eine Endreinigung aller
benutzten Flächen durchzuführen und ihr Ausgangszustand
wiederherzustellen. Dies gilt auch für außerhalb der
Baustelle liegende Flächen, die als Lager oder
Arbeitsplätze
in Anspruch genommen wurden.
Das tägliche Öffnen und Schließen des Bauzaunes ist
einzukalkulieren.
Systeme von BauWatch sind vom AN zu stellen und
einzukalkulieren.
Hinweis: Baustelleneinrichtung ist für den gesamten
Bauzeitraum und für alle Subunternehmer zu kalkulieren.
Menge: 1,000 psch

**01.01.2 Schachtgenehmigung**
Einholen von Genehmigungen bei Rechtsträgern der
unterirdisch verlegten Leitungen.
Koordinierung der Bauleistungen.
Menge: 1,000 psch

**01.01.3 aktuelles Zertifikat für Oberboden vorlegen**
Anforderungen an den zu liefernden Oberboden:
gesiebter Oberboden 0/25. Humusgehalt größer als 4%
(Humusklasse 4  stark humos).
schadstofffrei. bei hohem Humusanteil über 8% gilt
Punkt 4.2
der Anlage 2 der BBodSchV.
C/N-Verhältnis = 20.

Die Eignung des Bodens ist nach folgenden Kriterien zu
prüfen und das Zertifikat ist vor Einbau vorzulegen:
Schadstofffreiheit nach BundesBodenSchutzVerordnung,
Anlage 2, Wirkungspfad Boden  Mensch, Punkt 1.3
Prüfwerte für Kinderspielflächen sind einzuhalten.
Ermittlung und Angabe des Humusgehaltes im Boden.
Ermittlung und Angabe des C/N-Verhältnisses.
Menge: 1,000 psch

**01.01.4 Ausschachtungen und Zugänge absperren**
während der gesamten Bauzeit durch versetzbaren Bauzaun
aus Einzelelementen mit verzinktem Stahlrohrrahmen und
Vergitterung sowie Standfüßen, Höhe 2m.
Die einzelnen Elemente sind mit Kupplungen so zu
befestigen,
dass sie nur mit Aufwand geöffnet werden können.
Bauzaun zur
Sicherung der Baustelleneinrichtung wird nur einmalig
berechnet. Mehrmaliges Öffnen und Umsetzen des Zaunes
innerhalb des Baufeldes und das tägliche Öffnen und
Schließen
des Tores ist einzukalkulieren.
Menge: 100,000 m

**01.01.5 Bestandsplan erstellen**
herstellen eines Bestandsplans durch ein vom AN zu
bestellendes Vermessungsbüro nach Abschluss der
Baumaßnahme.
die neu erstellten Wege, Oberflächenbefestigungen,
Leitungsverläufe, Ausstattungen sowie Pflanz- und
Rasenflächen.
mit Maßangaben zur Höhen- und Tiefenlage, Lagesystem
ETRS, Höhensystem DHHN.
mit Eintrag der Festpunkte.
einzurechnen sind die Aufwendungen für das Herstellen
ggf.
erforderlicher Feldrisse, die zur Vermeidung einer
Unterbrechung der Leistungen bis zur Einmessung
erforderlich
sind.
Beim einmessen der neuen Hausanschlussleitungen ist
einzukalkulieren, dass mehrere Anfahrten und
Abstimmungen
notwendig sein werden.
Lieferung des Bestandsplans als digitale Unterlage als
dxf-Datei
auf CD und als Farbplot (2-fach).
Die Kosten für die Herstellung eines Probeexemplares
der Datei
zur Prüfung und Freigabe durch die Bauleitung sind
einzurechnen. Die durch die Bauleitung freigegebene
Bestandsunterlage ist spätestens mit der
Schlussrechnung
einzureichen.
Menge: 1,000 psch

**01.01.6 Dokumentation erstellen**
Dokumentation nach Abschluss der Baumaßnahme
zusammenstellen und übergeben. Nach Aufforderung der
Bauleitung Übergabe einzelner Teile der Dokumentation
bereits
während der Bauphase.
Inhalt:
Fachunternehmererklärung
Baugrundtechnische Nachweise (Protokolle der
Plattendruckversuche)
Technische Nachweise/Zertifizierungen (z.B. Eignung von
Mineralgemisch, Oberboden)
Bautagebuch
sämtliche Lieferscheine (Materialien, Ausstattung,
Pflanzware)
Entsorgungsscheine
Pflege- und Wartungshinweise von
Ausstattungsgegenständen und anderen besonderen
Einbauelementen, Flächenbelägen o.ä.
Menge: 1,000 psch

**01.01.7 Suchschlitze zur Feststellung von Leitungen oder Wurzeln**
Suchschlitze zur Feststellung der Tiefenlage von
Kabel- und
Rohrleitungen und nach besonderer Anordnung der
Bauleitung
von Hand herstellen und wiederverfüllen.
einschließlich Aufbruch befestigter Flächen.
Abtransport des überschüssigen Materials auf Kippe des
AN.
EV2 auf dem Planum nach Wiederverfüllung mindestens
45 MN/m2.

ODER

Suchschlitze zur Freilegung von Baumwurzeln in
Handarbeit
nach Anordnung durch die Bauleitung.
Aushub seitlich lagern, verfüllen und verdichten.
Aushubtiefe bis 1m. Sohlenbreite bis 0,5m. Bodenklasse
3-5
DIN 18300.
Abrechnung nach aufgegrabenen m³ nur nach vorheriger
Aufforderung oder zeitnaher Anzeige der Arbeiten in der
folgenden Bauberatung!! Dokumentation mittels Foto.
Menge: 15,000 m³

**01.01.8 Beton liefern und einbauen**
Lieferung und Einbau von Beton C 20/25 zur Verstärkung
von
Fundamenten und zur Neuanlage zusätzlicher Fundamente,
Abrechnung von Mehrmengen, falls mehr als in den
einzelnen
Montagepositionen nach Einbauanleitung ausgeschriebenen
Größen notwendig wird.
Menge: 5,000 m³

**01.01.9 Deklarationsanalyse / chemische Untersuchung nach LAGA**
Ausführung nur nach Rücksprache mit der Bauleitung!
Untersuchung und Bewertung des ausgehobenen Bodens
(Boden-Bauschutt-Gemisch) nach den Vorgaben der
Länderarbeitsgemeinschaft Abfall (LAGA).
Probennahme unter Beachtung der LAGA  Vorschrift
Anforderungen an die stoffliche Verwertung von
mineralischen
Abfällen: Teil III: Probenahme und Analytik.
Die Probennahme ist von Personen unter Beisein der
Bauleitung durchzuführen, die über die für die
Durchführung der
Probennahme erforderliche Sachkunde verfügen.
Die Probenuntersuchungen haben durch ein fachkundiges
Prüflabor zu erfolgen.
Probenahmestellen werden durch die Bauleitung
festgelegt.
Menge: 1,000 St

**01.01.10 Deklarationsanalyse / chemische Untersuchung nach BBodenSchVO**
Ausführung nur nach Rücksprache mit der Bauleitung!
Untersuchung und Bewertung des ausgehobenen Bodens
(Boden-Bauschutt-Gemisch) nach den aktuellen Vorgaben
der
Bundes-Bodenschutz-Verordnung.
Probennahme unter aktuellen Anforderungen an die
stoffliche
Verwertung von mineralischen Abfällen,
Die Probennahme ist von Personen unter Beisein der
Bauleitung durchzuführen, die über die für die
Durchführung der
Probennahme erforderliche Sachkunde verfügen.
Die Probenuntersuchungen haben durch ein fachkundiges
Prüflabor zu erfolgen.
Probenahmestellen werden durch die Bauleitung
festgelegt.
Menge: 1,000 St

**01.01.11 Deklarationsanalyse / chemische Untersuchung nach EBV**
Ausführung nur nach Rücksprache mit der Bauleitung!
Untersuchung und Bewertung des ausgehobenen Bodens
(Boden-Bauschutt-Gemisch) nach den aktuellen Vorgaben
der
EBV.
Probennahme unter aktuellen Anforderungen an die
stoffliche
Verwertung von mineralischen Abfällen,
Die Probennahme ist von Personen unter Beisein der
Bauleitung durchzuführen, die über die für die
Durchführung der
Probennahme erforderliche Sachkunde verfügen.
Die Probenuntersuchungen haben durch ein fachkundiges
Prüflabor zu erfolgen.
Probenahmestellen werden durch die Bauleitung
festgelegt.
Menge: 1,000 St

**01.01.12 Beweissicherung**
Lückenlose Aufnahme folgender an das Baufeld
angrenzenden
Gebäude und Flächen:
Schäden an Bestandsbäumen im Bearbeitungsgebiet
Wegeflächen, die zur Befahrung in Anspruch genommen
werden
Im Bestand bleibende Einbauten
Zufahrtsbereiche von der Straße samt Anschluss an
Straßenbereich
zur Feststellung von vorhandenen Schäden an Bauwerken
und Flächenbefestigungen.
Die Ergebnisse sind zu dokumentieren in Wort und Bild.
Die
Dokumentation ist dem Auftraggeber vor Baubeginn
vorzulegen. Alle Dokumente werden Eigentum des AG und
sind dessen Beauftragten vor Ausführungsbeginn zu
übergeben.
Während der Baumaßnahme ist eine Überwachung der
genannten Anlagen notwendig.
Menge: 1,000 psch

#### Bereich 01.02 Stundenlohnarbeiten

**01.02.1 Landschaftsgärtner-Vorarbeiter**
Menge: 3,000 h

**01.02.2 Landschaftsgärtner**
Menge: 3,000 h

**01.02.3 Arbeiter**
Menge: 3,000 h

**01.02.4 LKW einschließlich Fahrer**
Menge: 3,000 h

**01.02.5 Radlader einschließlich Fahrer**
Menge: 3,000 h

**01.02.6 Bagger bis 0,50m³ Greifer-/Löffelinhalt einschließlich Fahrer**
Menge: 3,000 h

**01.02.7 Einachsfräse einschließlich Bediener**
Menge: 1,000 h

**01.02.8 Drucklufthammer mit Kompressor einschließlich Bediener**
Menge: 1,000 h

**01.02.9 Schneidgerät für Asphalt und Beton einschließlich Bediener**
Menge: 1,000 h

#### Bereich 01.03 Vegetationsschutz

*Hinweis*
Während der gesamten Bauzeit ist der Baum- und
Vegetationsschutz gem.
DIN 18920
R SBB
Merkblatt Alleen
Merkblatt über Baumstandorte und unterirdische Ver- und
Entsorgungsarbeiten
ZTV A St 89
ZTV - Baumpflege
einzuhalten. Von den bietenden Firmen wird die
Kenntnis der
einschlägigen Normen und Richtlinien als bekannt
vorausgesetzt.
Der Bodenschutz ist Bestandteil des Baum- und
Vegetationsschutzes.
Im Traufbereich der Bäume dürfen keine Materialien
gelagert
werden. Dies gilt für alle Baustoffe, einschließlich
Maschinen
und Geräte. Benzin, Öle und andere umweltgefährdenden
Stoffe müssen fachgerecht gelagert werden.
Im Bereich von Bäumen ist die Handschachtung
obligatorisch,
solange durch den AG und die BÜ keine anderslautenden
Absprachen getroffen werden.
Das Befahren mit Baufahrzeugen hat während der gesamten
Bauzeit in Schritttempo zu erfolgen. Muss der
Wurzelraum im
Zuge der Bauarbeiten befahren oder begangen werden,
ist der
Boden durch geeignete Maßnahmen vor Verdichtung und
Zerstörung der Bodenstruktur zu schützen!
Bei Schäden an vorhandenen Gehölzen und Bäumen ist
Schadenersatz auf der Grundlage des Sachwertverfahrens
nach der Berechnungsmethode von W. Koch zu leisten. Bei
Schäden an sonstigen Pflanzenbeständen und
Vegetationsflächen ist Schadenersatz in Höhe der
Wiederherstellungskosten zu leisten. Zerstörte
Rasenflächen
müssen nach Beendigung der Baumaßnahme
wiederhergestellt
werden.
Vor Beginn der Arbeiten sollte eine Beweissicherung des
vorhandenen Vegetationsbestandes erfolgen.
Wurzeln mit einem Durchmesser >= 3cm sind nicht, die
übrigen
Wurzeln nur mit einem glatten Schnitt zu durchtrennen.
Den Bedingungen der naturschutzrechtlichen Genehmigung
ist
zu entsprechen.

**01.03.1 Bäume schützen (Stammschutz)**
Sicherung des Baumes mit Stammschutz durch 40mm dicken
Bohlenmantel.
inkl. Polsterung gegen den Baum.
Mindestabstand vom Stamm 25cm, Mindesthöhe 3m.
Anpassungen an den tatsächlichen Kronenansatz sind
einzukalkulieren.
Stammschutz darf nicht auf die Wurzelanläufe aufgesetzt
werden.
Stammschutz herstellen, vorhalten und beseitigen.
Vorhaltedauer entspricht Bauzeit.
Die Einhausung ist nach Beendigung der Baumaßnahme zu
entfernen. Anfallendes Material wird Eigentum des AN.
Menge: 5,000 St

**01.03.2 Bäume durch Bauzaun schützen**
gegen mechanische Schäden gemäß DIN 18920 durch
Einhausen einzelner Bäume und Baumgruppen.
Größe für Einzelbäume 3,5x3,5m.
insgesamt 5 Einzelbäume a 14 m Länge,
durch versetzbaren Bauzaun aus Einzelelementen mit
verzinktem Stahlrohrrahmen und Vergitterung sowie
Standfüßen, Höhe 2m.
mehrmaliges Öffnen und Umsetzen des Zaunes ist
einzukalkulieren.
Die Einhausung ist nach Beendigung der Baumaßnahme zu
entfernen. Anfallendes Material wird Eigentum des AN.
Vorhaltedauer entspricht Bauzeit.
Menge: 70,000 m

**01.03.3 Vegetationsflächen schützen**
gegen mechanische Schäden gemäß DIN 18920
durch versetzbaren Bauzaun aus Einzelelementen mit
verzinktem Stahlrohrrahmen und Vergitterung sowie
Standfüßen, Höhe 2m.
mehrmaliges Öffnen und Umsetzen des Zaunes ist
einzukalkulieren.
Die Einhausung ist nach Beendigung der Baumaßnahme zu
entfernen. Anfallendes Material wird Eigentum des AN.
Vorhaltedauer entspricht Bauzeit.
Menge: 70,000 m

**01.03.4 Wurzeln bei Freilegung schützen**
Bei Aushubarbeiten zum Wegebau
AG und BÜ sind bei Freilegung von Wurzeln mit d > 2cm
umgehend zu informieren.
Der Zeitraum der Freilegung ist soweit wie möglich zu
minimieren.
Sicherung der Wurzeln durch Abstützen.
Schutz vor Austrocknung und Beschädigung durch Abdecken
mit einer Sackleinwand oder Vlies, die feucht zu
halten ist.
Dauer: gesamter Zeitraum der Freilegung.
Abrechnung nach aufgegrabenen lfm nur nach vorheriger
Aufforderung oder zeitnaher Anzeige der Arbeiten in der
folgenden Bauberatung! Dokumentation mittels Foto.
Menge: 15,000 m

**01.03.5 Wurzeln zurückschneiden und behandeln (Dm bis 3 cm)**
Wurzeln baumseitig zurückschneiden.
Behandlung von Wurzeln Dm 2-3cm mit
Wundbehandlungsstoffen.
Behandlung von Wurzeln Dm < 2cm mit wachstumsfördernden
Stoffen.
Menge: 15,000 St

**01.03.6 Wurzeln schützen durch Einbettung**
Freigelegte Wurzeln einsanden mit Sand Körnung 0/5 mm
Mit Vlies abdecken.
Mit einer Halbschale aus Kunststoff DN 200 schützen
Behandlung von Wurzeln Dm 2-3cm mit
Wundbehandlungsstoffen.
Behandlung von Wurzeln Dm < 2cm mit wachstumsfördernden
Stoffen.
Menge: 5,000 m

#### Bereich 01.04 Verkehr

**01.04.1 Verkehrsrechtliche Anordnung**
Kosten für die Einholung der verkehrsrechtlichen
Anordnung bei
der zuständigen Straßenverkehrsbehörde.
für die Arbeiten am Aussichtspunkt
für die Arbeiten an der Zufahrt zum Parkplatz und die
zukünftge
BE-Fläche
Menge: 2,000 St

**01.04.2 Verkehrszeichen aller Art**
Verkehrszeichen aller Art mit versetzbarem Pfahl,
Befestigung
mit Fußplatte, aufstellen, vorhalten und räumen.
Kennzeichen Feuerwehrzufahrt nach DIN 4066
Bei Bedarf nach Anweisung des AG umsetzen.
Verkehrszeichen für die Beschilderung der
Baustellenztufahrt
und Sicherung der Baustelle. Vorhaltedauer über die
Bauzeit.
Absperrung im unmittelbaren Baubereich.
Menge: 10,000 St

**01.04.3 Absperrschranke aufstellen, vorhalten, räumen**
Absperrschranke für Vollsperrung (VZ Nr 600),
Befestigung mit Fußplatte, einschl. Warnleuchte,
aufstellen,
vorhalten, mehrfach umsetzen und räumen, Vorhaltedauer
über
die Bauzeit.
Absperrung im unmittelbaren Baubereich.
Menge: 4,000 St

**01.04.4 Leitbake doppelseitig aufstellen, vorhalten, räumen**
Leitbake doppelseitig (VZ Nr 605 D),
Befestigung mit Fußplatte, einschl. Warnleuchte,
aufstellen,
vorhalten, mehrfach umsetzen und räumen, Vorhaltedauer
über
die gesamte Bauzeit.
Absperrung im unmittelbaren Baubereich.
Menge: 8,000 St

#### Bereich 01.06 Baustraße

**01.06.1 Geotextil für Schotterweg liefern und verlegen**
Unter den Schotteraufbau der Baustraße,
Breite des Geotextil 4 m,
Länge der Baustraße 61 m
GRK 3
liefern und verlegen
inkl. aller Nebenarbeiten.
Menge: 244,000 m²

**01.06.2 Geotextil des Schotterwegs rückbauen und entsorgen**
Nach Abschluss der Bauarbeiten Geotextil zurückbauen
und
fachgerecht entsorgen.
Anfallende Stoffe sind zur zugelassenen
Entsorgungsstelle zu
transportieren. Der Nachweis der Entsorgung ist
unmittelbar zu
erbringen. Die Gebühren der Entsorgung sind im
Einheitspreis
zu berücksichtigen.
Menge: 244,000 m²

**01.06.3 Schottermaterial 0/45 für Weg liefern und einbauen**
aus Mineralgemisch 0/45 mm,
Schichtdicke 20 cm,
Breite der Baustraße 4 m,
Länge der Baustraße 61m
Fläche  244m²,
Weg ist über den Bauzeitraum für die Nutzung zu
erhalten und
zu pflegen. Die Kosten für die Unterhaltung sind
einzukalkulieren.

liefern, einbauen und lagenweise verdichten,
Verdichtungsgrad DPr 97 %.
Menge: 48,800 m³

**01.06.4 Schottermaterial 0/45 für Weg zurückbauen und entsorgen**
aus Mineralgemisch 0/45 mm,
Schichtdicke 20 cm, Fläche 61 m²,
Nach Abschluss der Bauarbeiten Baumaterial zurückbauen
und
fachgerecht entsorgen.
Anfallende Stoffe sind zur zugelassenen
Entsorgungsstelle zu
transportieren. Der Nachweis der Entsorgung ist
unmittelbar zu
erbringen. Die Gebühren der Entsorgung sind im
Einheitspreis
zu berücksichtigen.
Menge: 48,800 m³

### Titel 02 RÜCKBAU

#### Bereich 02.02 Rückbau und Entsorgung

**02.02.1 Baugelände abräumen, laden und entsorgen**
Baugelände von Steinen, Mauerresten, Schutt und Unrat
abräumen.
Im gesamten Bearbeitungsgebiet
Anfallende Stoffe sind zur zugelassenen
Entsorgungsstelle zu
transportieren.
Der Nachweis der Entsorgung ist unmittelbar zu
erbringen. Die
Gebühren der Entsorgung sind im Einheitspreis zu
berücksichtigen.
Die Abrechnung erfolgt nach Aufmaß auf der Baustelle.
Menge: 10,000 m³

**02.02.2 Bauschutt laden und entsorgen**
Abfallschlüssel nach AVV,
17 01 07 Gemische aus Beton, Ziegeln, Fliesen und
Keramik
ohne gefährliche Stoffe, 17 05 04 Boden und Steine ohne
gefährliche Stoffe.
Anfallende Stoffe sind zur zugelassenen
Entsorgungsstelle zu
transportieren. Der Nachweis der Entsorgung ist
unmittelbar zu
erbringen. Die Gebühren der Entsorgung sind im
Einheitspreis
zu berücksichtigen. Die Abrechnung erfolgt nach Aufmaß
auf
der Baustelle.
Menge: 10,000 m³

**02.02.3 Fundamentreste aus Beton abbrechen, laden und entsorgen**
Im Boden versteckte Betonreste von alten Fundamenten
zertrümmern, abbrechen und entsorgen, Abfallschlüssel
nach
AVV, 7 01 01 Beton.
Anfallende Stoffe sind zur zugelassenen
Entsorgungsstelle zu
transportieren. Der Nachweis der Entsorgung ist
unmittelbar zu
erbringen. Die Gebühren der Entsorgung sind im
Einheitspreis
zu berücksichtigen. Die Abrechnung erfolgt nach Aufmaß
auf
der Baustelle.
Menge: 5,000 m³

**02.02.4 Rasennnarbe abschälen**
Abtragsdicke im Mittel 10 cm. Rasennarbe verdichtet.
Bodengruppe 2 bis 5 DIN 18915 Teil 1.
Fläche: 500 m²
Anfallende Stoffe sind zur zugelassenen
Entsorgungsstelle zu
transportieren. Der Nachweis der Entsorgung ist
unmittelbar zu
erbringen. Die Gebühren der Entsorgung sind im
Einheitspreis
zu berücksichtigen. Abrechnung in der Abwicklung.
Menge: 50,000 m³

**02.02.5 Zulage für Handarbeit: Rasennarbe abschälen**
Zulage für zuvor genannte Pos. für Arbeiten in
Handarbeit,
Fläche: 100 m²,
im Kronentraufbereich von vorhandenen Bäumen unter
Beachtung des Wurzelschutzes,
Nachweis ist zu erbringen (Fotodokumentation).
Nach vorheriger Absprache mit der BÜ.
Die Abrechnung erfolgt nach Aufmaß. Vergütet wird der
Mehraufwand zu der genannten Position.
Menge: 10,000 m³

**02.02.6 Vegetationsnarbe mit durchwurzeltem Boden abtragen**
mit Wurzeln durchsetzter Boden abtragen und entsorgen,
Abtragsdicke im Mittel 20cm. Fläche ca.85 x 30=2550 m²,
Bodenklasse 1, 3-5 DIN 18300.
Anfallende Stoffe sind zur zugelassenen
Entsorgungsstelle zu
transportieren. Der Nachweis der Entsorgung ist
unmittelbar zu
erbringen. Die Gebühren der Entsorgung sind im
Einheitspreis
zu berücksichtigen. Abrechnung nach Aufmaß auf der
Baustelle.
Menge: 510,000 m³

### Titel 03 BODENARBEITEN

#### Bereich 03.01 Bodenabtrag

*Hinweis*
In allen Positionen, in denen Flächen zurückgebaut
werden
sollen, ist zu beachten, dass in den zu bearbeitenden
Flächen
vorhandene Einbauteile, wie Schachtdeckel,
Schieberkappen,
Pfosten, Steckdosen, etc. sowie flach verlegte
Leitungen
vorhanden sind, die nicht beschädigt oder verändert
werden
dürfen. Dies ist bei der Kalkulation der Leistungen zu
berücksichtigen.

**03.01.1 Boden und Auffüllungen für befestigten Flächen abtragen und entsorgen**
Für den Bau der befestigten Flächen,
nach Abtrag aller Oberbodenschichten,

Befahrbare Flächen Asphalt: 492 m²,
Abtragsstärke 0,45 m = 221,4 m³,
Befahrbare Flächen Rasenstein: 225 m²,
Abtragsstärke 0,45 m = 101,25 m³,
Begehbare Flächen:  115 m²,
Abtragsstärke 0,35 m = 40,25 m³,
Fläche Mauerscheibe: 24m Länge, 0,75 Breite, 1,10 m
Tiefe
= 19,8 m³,
Fläche Borde: 313m, 0,5 m Breite, 0,3 m Tiefe
= 46,95 m³,

lagen-/schichtweise abtragen.
Schichten Auffüllungen aus Feinsand, Mittelsand bis
Grobsand,
schwach schluffig, nach Baugrundgutachten LAGA Z 1,
anfallendes Material laden und entsorgen,
Abfallschlüssel nach AVV,
17 05 04 Boden und Steine mit Ausnahme derjenigen, die
unter
17 05 03 fallen.

Abrechnung nach Aufmaß auf der Baustelle und Kontrolle
durch
Entsorgungsscheine.
Anfallende Stoffe sind zur zugelassenen
Entsorgungsstelle zu
transportieren. Der Nachweis der Entsorgung ist über
Entsorgungsscheine unmittelbar zu erbringen. Die
Gebühren
der Entsorgung sind im Einheitspreis zu
berücksichtigen.
Menge: 429,650 m³

**03.01.2 Zulage Boden Entsorgung als Z2 Boden**
Wie vorher, jedoch nach LAGA TR Boden als Z2 zu
entsorgen,
Hier werden nur die Mehrkosten zur vorangegangenen
Position
mit Z1 abgerechnet.
Menge: 100,000 m³

**03.01.3 Zulage für Entsorgung als BM-F1**
Wie vorher, jedoch nach EBV als BM-F1 zu entsorgen,
Hier werden nur die Mehrkosten zur vorangegangenen
Position
mit BM-0 abgerechnet.
Menge: 100,000 m³

**03.01.4 Zulage für Entsorgung als BM-F2**
Wie vorher, jedoch nach EBV als BM-F2 zu entsorgen,
Hier werden nur die Mehrkosten zur vorangegangenen
Position
mit BM-0 abgerechnet.
Menge: 100,000 m³

**03.01.5 Boden und Auffüllungen für Vegetationsflächen abtragen und entsorgen**
Für den Bau der Vegetationsflächen,
Nach Abtrag aller Oberbodenschichten,

Rasenflächen: 562+146+21+14 m²,
Abtragsstärke 0,10 m = 74,3 m³,
Pflanzfläche, 114+60=174 m²,
Abtragsstärke 0,20 m = 34,8 m³,

lagen-/schichtweise abtragen.
Schichten Auffüllungen aus Feinsand, Mittelsand bis
Grobsand,
schwach schluffig, nach Baugrundgutachten LAGA Z 1,
anfallendes Material laden und entsorgen,
Abfallschlüssel nach AVV,
17 05 04 Boden und Steine mit Ausnahme derjenigen, die
unter
17 05 03 fallen.

Abrechnung nach Aufmaß auf der Baustelle und Kontrolle
durch
Entsorgungsscheine.
Anfallende Stoffe sind zur zugelassenen
Entsorgungsstelle zu
transportieren. Der Nachweis der Entsorgung ist über
Entsorgungsscheine unmittelbar zu erbringen. Die
Gebühren
der Entsorgung sind im Einheitspreis zu
berücksichtigen.
Menge: 109,100 m³

**03.01.6 Zulage für Handarbeit Boden abtragen und entsorgen**
Diese Position gilt als Zulage zur Position Boden
abtragen
Für den Bau der Vegetationsflächen und pflasterflächen.
Die Position ist erst nach Rücksprache mit der BÜ
auszuführen
im Umfeld von Straßen oder Baumumfeld
Straße: Pflaster 20 m x 0,5 m = 10 m³
Baumumfeld 14 m x 0,2 m = 2,8 m² x 5 Bäume = 14 m³

lagen-/schichtweise abtragen.
Schichten Auffüllungen aus Feinsand, Mittelsand bis
Grobsand,
schwach schluffig, nach Baugrundgutachten LAGA Z 1.1,
anfallendes Material laden und entsorgen,
Abfallschlüssel nach AVV,
17 05 04 Boden und Steine mit Ausnahme derjenigen, die
unter
17 05 03 fallen.

Abrechnung nach Aufmaß auf der Baustelle und Kontrolle
durch
Entsorgungsscheine.
Anfallende Stoffe sind zur zugelassenen
Entsorgungsstelle zu
transportieren. Der Nachweis der Entsorgung ist über
Entsorgungsscheine unmittelbar zu erbringen. Die
Gebühren
der Entsorgung sind im Einheitspreis zu
berücksichtigen.
Menge: 24,000 m³

**03.01.7 Boden für Böschungen und Mulden abtragen und entsorgen**
Anstehenden Boden unter der Oberbodenschicht abtragen
und
fachgerecht entsorgen,
für Herstellung der Rasen- und Vegetationsflächen in
Böschungslagen, Nachbearbeitung der vorhandenen
Böschungen, Profilierung der Mulden- und
Böschungsbereiche
gem. Höhensituation.
Abtragstiefe ca. 0,2m,

Anfallende Stoffe sind zur zugelassenen
Entsorgungsstelle zu
transportieren. Der Nachweis der Entsorgung ist
unmittelbar zu
erbringen. Die Gebühren der Entsorgung sind im
Einheitspreis
zu berücksichtigen. Abrechnung nach Aufmaß.
Menge: 100,000 m³

#### Bereich 03.02 Bodenauftrag

**03.02.1 zwischengelagerten Bodenaushub wieder einbauen**
zwischengelagerten Boden wieder lagenweise auftragen
bis
zum Erreichen des Planums zur Herstellung der
jeweiligen
Flächenbefestigungen,
Eventuell auftretendes grobes Material ist zu
entfernen und zu
entsorgen. Handarbeit ist einzukalkulieren,
Material vom Zwischenlager wieder aufnehmen und
lagenweise
einbauen und verdichten. Transportwege bis 400 m sind
einzukalkulieren.
Auffüllung bis 100 cm Tiefe.
Menge: 50,000 m³

**03.02.2 Oberboden für Vegetationsflächen abtragen und auf der Baustelle lagern**
im Bereich Parkplatz/ Baustraße
Tiefe im Mittel 0,20 m³,
Haufwerke bilden zum Wiedereinbau,
Transport von max. 400 m ist einzukalkulieren,
lagen-/schichtweise abtragen und seitlich lagern.
Menge: 50,000 m³

### Titel 04 BEFESTIGTE FLÄCHEN

#### Bereich 04.01 Vorbereitung

*Hinweis*
In allen Positionen, in denen Mineralgemisch
aufgetragen
werden soll, ist zu beachten, dass in den zu
bearbeitenden
Flächen vorhandene Einbauteile, wie Schachtdeckel,
Schieberkappen, Pfosten, etc. vorhanden sind, die nicht
beschädigt oder verändert werden dürfen. Dies ist bei
der
Kalkulation der Leistungen zu berücksichtigen.

**04.01.1 Planum herstellen**
im Bereich aller zu befestigenden Flächen.
Auf- und Abtrag bis 5cm.
Massenausgleich im Bereich des Planums.
zulässige Abweichung von der Sollhöhe ± 3cm.
Fläche Asphalt: 492m²
Fläche Rasengitter: 225m²
Fläche Borde: 322 x 0,4=128,8m²
Fläche Mauerscheiben: 11,2m²
Fläche Pflaster Aussichtspunkt: 115m²
Fläche Stufen: 18m²
Fläche Rinne: 8 x 0,5=4m²
Fläche BE: 24 x 4m+37 x 4m=244m²

Gesamtfläche: 1238m²
Menge: 1238,000 m²

**04.01.2 Untergrund verdichten**
im Bereich aller zu befestigenden Flächen.
Mengenermittlung siehe vorangegangene Position.
Verdichtungsgrad DPr 97 %.
Bodenklasse 3-5 DIN 18300.
Bei Trockenheit ist der Boden vor dem Verdichten
anzufeuchten.
Menge: 1238,000 m²

**04.01.3 Lastplattendruckversuche auf Planum und auf dem Flächenaufbau**
zur Überprüfung der Tragfähigkeit des Planums und der
einzelnen Schichten gemäß ZTV E-StB,
mit Hilfe des Plattendruckversuches nach DIN 18134 (26)
der Verformungsmodul auf dem Planum Ev2 größer = 45
MN/m²
und
Der Verformungsmodul auf der STS Begehbare Flächen
Ev2 größer = 80 MN/m², Ev2/Evd kleiner 2,2.
Der Verformungsmodul auf der STS Befahrbare Flächen
Ev2 größer =120 MN/m², Ev2/Evd kleiner 2,2.
Das bereitzustellende Gegengewicht ist
einzukalkulieren.
Die Lastplattendruckversuche sind erst nach Bestätigung
durch die BÜ durchzuführen.
Die zu überprüfenden Stellen werden zusammen mit der BÜ
festgelegt.
Die Protokolle der Nachweise sind dem AG zu übergeben.
Menge: 4,000 St

**04.01.4 Dynamische Fallplatte**
nach Verdichten des Untergrundes im Bereich der
Pflasterflächen zur Überprüfung der Tragfähigkeit des
Planums
und der Einbauschichten mit Hilfe des dynamischen
Plattendruckversuchs (leichte Fallplatte) der
Verformungsmodul
auf dem Planum EvD = 25 MN/m² (entspricht ca.
Ev2 = 45 MN/m²) und der Verformungsmodul auf den
anderen
Aufbauschichten entsprechend Vorgaben der Bauleitung.
Die Fallplatten sind im Beisein der BÜ durchzuführen.
Die zu
überprüfenden Stellen werden von der BÜ festgelegt. Die
Protokolle der Nachweise sind dem AG zu übergeben.
Menge: 4,000 St

**04.01.5 Baugrundverbesserung befahrbare Flächen: Frostschutzschicht 0/45**
Fläche 492 m² x 0,20 = 98,40 m³
Für befahrbare Pflasterflächen aus Betonsteinpflaster,
aus Mineralgemisch FSS 0/45 mm nach TL SoB-StB, mit
Zertifikat (Zertifikat ist vorzulegen),
Schichtdicke bei befahrbaren Pflasterflächen 20 cm,
liefern, einbauen und lagenweise verdichten,
Verdichtungsgrad DPr 97 %.
Der Verformungsmodul auf dem Planum FSS
Ev2 größer = 100 MN/m² ist einzuhalten.
Ausführung nur bei Bedarf und Rücksprache mit dem
Auftraggeber.
Menge: 100,000 m³

**04.01.6 Knotensteifes Kombigitter mit geotextiler Trennlage liefern und einbauen**
als Bewehrungselement zur Erhöhung der Tragfähigkeit
mit
zusätzlicher Trenn- und Filterwirkung über nicht
ausreichen
tragfähigen Untergrund,

biaxiales, knotensteifes, gestrecktes PP-Kombigitter,
mit
aufkaschierten Vliesstoff (GRK 3),
Grid P 30/30-170,
liefern und einbauen,

Rohstoff Polypropylen Produkt mit CE Zertifizierung,
Überlappung mind. 50 cm,
Höchstzugkraft 33-3/33-3 kN/m
Dehnung bei Höchstzugkraft 9/9 %
Stempeldurchdrückkraft größer 2,5,
Bahnen nach den Vorschriften des Herstellers verbinden,
abgerechnet wird die abgedeckte Fläche.

Der Umfang der Arbeiten ist mit dem AG bzw. der
Bauleitung abzustimmen. Ein Anrecht auf volle Leistung
der Position besteht nicht. Die Abrechnung erfolgt nach
Aufmaß.

unter Angabe der Bezugsfirma, des Modells und der
Details
Angebotenes Fabrikat

-------------------------------------------------------
------

liefern und nach Herstellervorschrift einbauen,
einschließlich aller Nebenarbeiten.
Menge: 492,000 m²

#### Bereich 04.02 Asphaltflächen

**04.02.1 Befahrbare Flächen: Frostschutzschicht 0/45**
Fläche 492 m² x 0,46 = 226,32 m³
Für befahrbare Pflasterflächen aus Betonsteinpflaster,
aus Mineralgemisch FSS 0/45 mm nach TL SoB-StB, mit
Zertifikat (Zertifikat ist vorzulegen),
Schichtdicke bei befahrbaren Pflasterflächen 46 cm,
liefern, einbauen und lagenweise verdichten,
Verdichtungsgrad DPr 97 %.
Der Verformungsmodul auf dem Planum FSS
Ev2 größer = 100 MN/m² ist einzuhalten.
Menge: 226,320 m³

**04.02.2 Befahrbare Flächen: Tragschicht 0/32**
Fläche 492 m² x 0,15 = 73,8 m³
Für befahrbare Pflasterflächen aus Betonsteinpflaster,
aus Mineralgemisch STS 0/32 mm nach TL SoB-StB, mit
Zertifikat (Zertifikat ist vorzulegen),
Schichtdicke bei befahrbaren Pflasterflächen 15 cm,
liefern, einbauen und lagenweise verdichten,
Verdichtungsgrad DPr 97 %.
Der Verformungsmodul auf dem Planum STS
Ev2 größer = 120 MN/m² ist einzuhalten.
Menge: 73,800 m³

**04.02.3 Asphalttragschicht gemäß ZTV Asphalt-StB 07/13, 8 cm**
Tragschicht aus bituminösen Bindemitteln gem.
ZTV-Asphalt-StB 07/13 liefern und höhen- und
profilgerecht
einbauen, in Fahrbahnbereichen des Parkplatzes
Anforderungen an Mineralstoffgemische und Mischgut
entsprechend Tabelle ZTV Asphalt-StB 07/13,
Mischgutart AC 22 TN,
Bindemittel Bitumen 70/100 gem. DIN EN 12581,
Schichtdicke 8 cm,
Einbaugewicht 231 gk/m²,
Verdichtungsgrad DRr mind. 97%
Die Einbaudicke über Originallieferscheine und Fläche
abrechnen.
Bereich Fahrbahn Parkplatz,
Abgrenzung durch Tiefbord
Menge: 492,000 m²

**04.02.4 Bitumenemulsion aufsprühen**
Bitumenemulsion zur Herstellung des Schichtenverbundes
ausprühen
Unterlage Asphaltbefestigung frisch
Bindemittel C40BF1-S
Bindemittelmenge 200 bis 300 g/m²
vor Einbau der Asphaltdeckschicht
Menge: 492,000 m²

**04.02.5 Asphaltbetondeckschicht gem. ZTV Asphalt-StB 07, 4 cm**
Asphaltbetondeckschicht gem. ZTV Asphalt-StB 07/13
liefern und höhen- und profilgerecht einbauen,
in Fahrbahnflächen
Anforderungen an Mineralstoffgemische und Mischgut
entsprechend Tabelle der ZTV-Asphalt-StB 07/13,
Mischgutart AV8 DN,
Bindemittel Bitumen 50/70 gem. DIN EN 12581,
Schichtdicke 4 cm,
Einbaugewicht 100 kg/ m²,
Verdichtungsgrad DPr mind. 97%
Oberfläche an vorhandenes Gelände anpssen.
Die Einbaudicke über Originalwiegescheine der Fläche
abrechnen.
Bereich: Fahrbahn Parkplatz, Abgrenzung durch Bord
Menge: 492,000 m²

**04.02.6 Fugenschnitt ausführen**
Fuge schneiden im Asphalt für spätere Fugenverfüllung
einschl. aller Nebenarbeiten
entsprechende Schneidgeräte und die Entsorgung der
Asphaltreste sind einzukalkulieren.
Menge: 20,000 m

**04.02.7 Anschluss als Fuge mit Fugenmasse herstellen**
Anschluss als Fuge mit Fugenmasse herstellen,
Längs- und Querfuge
in der Asphaltdeckschicht ausbilden.
Fugenspalttiefe: 40 mm
Fugenspaltbreite: 10 mm
Mit heiß verarbeiteter Fugenmasse Typ N 2,
einschließlich
zugehörigem und zuvor aufgetragenem Voranstrichmittel
Bereich Fahrbach Parkplatz
Menge: 150,000 m

**04.02.8 Oberflächenschluss herstellen ECS 35**
Oberflächenschluss durch gleichmäßiges Aufbringen und
Einwalzen von Abstreukörnung auf die noch heiße
Asphaltoberfläche herstellen.
Nicht gebundene Abstreukörnung aufnehmen und der
Verwertung nach Wahl des AN zuführen
Abstreukörnung: Feine Gesteinskörnung, Fließkoeffizient
Kategorie ECS 35
aus Gestein wie grobe Gesteinskörnung in
Asphaltdeckschicht
Abstreumenge: 2kg/m²
manuell abstreuen
Menge: 492,000 m²

#### Bereich 04.03 Pflasterflächen

*Hinweis*
In allen Positionen, in denen Mineralgemisch
aufgetragen
werden soll, ist zu beachten, dass in den zu
bearbeitenden
Flächen vorhandene Einbauteile, wie Schachtdeckel,
Schieberkappen, Pfosten, etc. vorhanden sind, die nicht
beschädigt oder verändert werden dürfen. Dies ist bei
der
Kalkulation der Leistungen zu berücksichtigen.

**04.03.1 Begehbare Flächen: Frostschutzschicht 0/45**
Fläche: 115 m² x 0,18 = 20,7 m³
im Bereich aller zu befestigenden Flächen.
aus Mineralgemisch FSS 0/45mm nach TL SoB-StB.
Zertifikat ist vorzulegen.
Schichtdicke Frostschutz Pflasterflächen begehbar: 18
cm
liefern, einbauen und lagenweise verdichten.
Verdichtungsgrad DPr 103 %.
Menge: 20,700 m³

**04.03.2 Begehbare Flächen: Tragschicht 0/32**
Fläche: 115 m² x 0,15= 17,25 m³
im Bereich aller zu befestigenden Flächen.
aus Mineralgemisch STS 0/32 mm nach TL SoB-StB.
Zertifikat ist vorzulegen.
Schichtdicke Tragschicht Pflasterflächen begehbar: 15
cm
liefern, einbauen und lagenweise verdichten.
Verdichtungsgrad DPr 103 %.
Menge: 17,250 m³

**04.03.3 Befahrbare Flächen: Frostschutzschicht 0/45**
Fläche 225 m² x 0,46 = 103,5 m³
Für befahrbare Pflasterflächen aus Betonsteinpflaster,
aus Mineralgemisch FSS 0/45 mm nach TL SoB-StB, mit
Zertifikat (Zertifikat ist vorzulegen),
Schichtdicke bei befahrbaren Pflasterflächen 46 cm,
liefern, einbauen und lagenweise verdichten,
Verdichtungsgrad DPr 97 %.
Der Verformungsmodul auf dem Planum FSS
Ev2 größer = 100 MN/m² ist einzuhalten.
Menge: 103,500 m³

**04.03.4 Befahrbare Flächen: Tragschicht 0/32**
Fläche 225 m² x 0,15 = 33,75 m³
Für befahrbare Pflasterflächen aus Betonsteinpflaster,
aus Mineralgemisch STS 0/32 mm nach TL SoB-StB, mit
Zertifikat (Zertifikat ist vorzulegen),
Schichtdicke bei befahrbaren Pflasterflächen 15 cm,
liefern, einbauen und lagenweise verdichten,
Verdichtungsgrad DPr 97 %.
Der Verformungsmodul auf dem Planum STS
Ev2 größer = 120 MN/m² ist einzuhalten.
Menge: 33,750 m³

**04.03.5 Pflasterdecke warmgrau 20x30x8 und 20x 20x8cm legen**
Pflasterfläche liefern und fachgerecht einbauen,
nach DIN 18318 und ergänzend "Merkblatt für
Flächenbefestigung mit Pflaster- und Plattenbelägen",
mit Pflastersteinen aus Beton nach DIN EN 1338 D,I,
Betonsteinpflaster,
Steinmaße: 196 x 196 x 80 cm, und 196 x 296 x 80 cm
Ausführung: im Reihenverband, gemischt 2 Formate,
Farbe: warmgrau bis sandbeige
Pflaster mit erhöhter Frost- und Tausalzbeständigkeit,
Prüfzeugnis nach CDF-Verfahren eines unabhängigen
Instituts
ist vorzulegen
Qualitätsmerkmale nach DIN EN 1338: D,I
Herstellung des Materials in CO²-neutraler Produktion
Nachweis dafür mittels transparenter, geprüfter und
verifizierter
Produkt- und Umweltinformation:
EPD-RIN-20150063-IAB1-DE (Typ III Umweltlabel nach ISO
14025 und EN 15804)
CO²-Äquivalent  nach DIN 15894+A2 für die Module
A1, A2, A3, A4, C1-D Summe < 18,00kg/m²
Betonsteinpflaster mit 2-schichtigem Aufbau als
Vorsatzschicht
mit Kernbeton
Verwendung von Recylingbeton von mind. 25% in der
Herstellung
Oberfläche: Edelsplitt-Betonvorsatz
stahlkugelgestrahlt-rinnit,
Verwendung von Natursteinedelsplitt Granit, Quarz,
Basalt in
den Größen 1/3 bis 2/5 im Verhältnis 7-1-0-1
Eisenoxid-Farben im Vorsatz der Betonsteine unter
Verwendung von 100% Weißzement
Pflaster muss frei von Kalkausblühungen sein
Bewertung Rutschgefahr: SRT-Wert > 65, > R13
der Firma RINN oder Gleichwertiges unter Angabe des
Herstellers und des Produktes
-------------------------------------------------------
------------
-------------------------------------------------------
------------

Pflasterbett im verdichteten Zustand 4cm,
Bettungsmaterial Splitt-/Sandgemisch 0/5, Sieblinie 1/5
(gebrochen, Sandanteil etwa 30%, Ecs28, SZ18/LA20),
Kornanteil < 0,063mm bei 1,0 M.-%, Uf 1, Fugenbreite
3-5mm.
Fugenmaterial Splitt-/Sandgemisch 0/5, Sieblinie 1/5
(gebrochen, Sandanteil etwa 30%, Ecs28, SZ18/LA20),
Kornanteil < 0,063mm bei 1,0 M.-%, Uf 1,
abgekehrten Belag geschützt verdichten,
abschließend mit gebrochenem Sand 0/2 (Ecs > 35) unter
Wasserzugabe einschlämmen,
im Einheitspreis sind alle erforderlichen Rand- und
Anschlusssteine zu kalkulieren,
Anschlüsse an Einbauten und Begrenzungen durch Schnitt,
wenn Rand- und Anschlusssteine nicht passen, Schnitt
wird
gesondert vergütet

Eine Bemusterung des vom Bieter ausgewählten Produkts
ist
vor Auftragsvergabe in Originalformat und Oberfläche
einzukalkulieren.
Menge: 115,000 m²

**04.03.6 Rasenstein liefern und legen**
Pflasterfläche liefern und fachgerecht einbauen,
nach DIN 18318 und ergänzend "Merkblatt für
Flächenbefestigung mit Pflaster- und Plattenbelägen",
mit Pflastersteinen aus Beton nach DIN EN 1338 D,I,
Betonsteinpflaster,

Steinmaße (Rastermaße)
32cm x 24cm x 12cm

Färbende Gesteinskörnungen dürfen nicht eingesetzt
werden.
Pflasterbett im verdichteten Zustand 4 cm (+/- 1 cm)
Bettungsmaterial SZ-LP 05 der Korngruppe 0/5
(gebrochen, Sandanteil ca. 30 M.-%, Ecs35, SZ 18)
Kornanteil < 0,063 mm max. 5,0 M.-%
Fugenbreite => Ausrichten der Steine muss möglich sein
Anpassungen beim Randstein erforderlich
Fugenmaterial - Korngruppe 0/5 (gebrochen, Sandanteil
ca. 30
%, Ecs35, SZ 18)
- Kornanteil < 0,063 mm = 5 = 15 M.-%
- Anteil organische Substanz = 1 = 3 M.-% (Substrat)
- Wasserdurchlässigkeit kf = 1 x 10-5 m/s
- Wasserspeicherfähigkeit = 20 = 40 Vol.-%
- Salzgehalt = 150 mg/100g
Füllhöhe ca. 6 cm über Bettung
obere 6 cm werden mit Thymian bepflanzt und
Oberboden-Sand-Gemisch befüllt, was in gesonderten
Positionen beschrieben ist.
Abgekehrten Belag, geschützt verdichten
(Gleitplattenvorrichtung).
Gewicht der Rüttelplatte ca. 180 kg (<250 kg)
Nachfüllen der Fuge, wenn mehr Füllstoff tiefer als 2
cm unter
Oberkante (bis etwa 1 cm unter Oberkante Stein/Platte)
Rasenstein der Firma LithonPlus oder Gleichwertiges
unter
Angabe des Herstellers und des Produktes

-------------------------------------------------------
----------

Grundreinigung zur Abnahme  Der Belag ist unter
Zuhilfenahme von Wasser, ggf. geeigneter
Reinigungsmittel
und Bürsten zu reinigen.

im Einheitspreis sind alle erforderlichen Rand- und
Anschlusssteine zu kalkulieren,
Anschlüsse an Einbauten und Begrenzungen durch Schnitt,
wenn Rand- und Anschlusssteine nicht passen, Schnitt
wird
gesondert vergütet
Menge: 225,000 m²

**04.03.7 Zulage: Trennschnitt Pflaster**
Zulage zu Positionen vor.
für Trennschnitt an Pflastersteinen aus Beton.
für Anpassungen und Einbauten.
einschl. Ausführung von Winkelschnitten.
45+45+10 = 100 m
Die Abrechnung erfolgt nach Aufmaß auf der Baustelle.
Menge: 100,000 m

**04.03.8 Noppenplatte legen**
5 m vor der Treppe
Aufmerksamskeitsfeld für Blinde und Sehbehinderte nach
DIN
32984 - Bodenindikatoren im öffentlichen Verkehrsraum -
bestehend aus:
Noppenplatten aus hochfestem Weißbeton mit integrierten
Abstandhaltern,
Druckfestigkeitsklasse C 60/75, nach DIN EN 13748,
faserarmiert,
hoher Widerstand gegen Frost und Tausalz,

mit 36 Stück Noppen, Noppenhöhe 4 mm, parallel
(orthogonal)
zu den Kanten gereiht,
rutschhemmend R 13 (SRT >60),
Format: 30/30/8 cm,
Bedarf: 3,33 Stck/ lfdm oder 11,11 Stck/ qm,
Farbe: durchgehend weiß eingefärbt
Einbau: talbündig + 2 bis 3 mm Überstand,
Noppenplatten liefern. Bettung aus Beton C 12/15,
Dicke im verdichteten Zustand 6 cm,
frisch in frisch mit geeigneter Haftschlämme als
Haftbrücke
verarbeiten.
Auftragen einer Haftschlämme auf der Plattenunterseite,
Pflasterfugen einschlämmen mit hellem
Trasszementmörtel,
Steine vor dem Abbinden des Mörtels reinigen.
Anschlüsse an
Einbauten und Begrenzungen durch Schnitt.
Menge: 5,000 m²

#### Bereich 04.04 Einfassungen

**04.04.1 Tiefbord 8x25x100 aus Beton**
als Einfassung der Pflasterflächen,
aus Beton DIN EN 1340 Qualität DTI mit DIN 483,
Farbe: grau, einseitig gefast,
Abmessung 8 x 25 x 100 cm,
liefern und höhengerecht versetzen,
Bettung und Rückenstütze DIN 18318 aus Beton C 12/15,
Beton liefern.
Im Abstand von 10 m sind Dehnungsfugen anzuordnen,
durchgehend durch Betonfundament und Rückenstütze,
Trennfuge aus Dehnungsscheiben aus Recycling-Kautschuk
oder bitumenimprägniertem PUR-Schaumstoff,
Stoffe liefern.
Menge: 149,000 m

**04.04.2 Hochbord 15x30x100 aus Beton**
als Einfassung an den Stellplätzen
aus Beton DIN EN 1340 Qualität DTI mit DIN 483.
Farbe grau
Abmessung 15x30x100cm.
liefern und höhengerecht versetzen.
Hochborde auf Lücke setzen
Bettung und Rückenstütze DIN 18318 aus Beton C 12/15.
Stoffe liefern.
Im Abstand von 10m sind Dehnungsfugen anzuordnen,
durchgehend durch Betonfundament und Rückenstütze,
Trennfuge aus Dehnungsscheiben aus Recycling-Kautschuk
oder bitumenimprägniertem PUR-Schaumstoff.
Stoffe liefern.
Menge: 116,000 m

**04.04.3 Hochbord ohne Lücke 15x30x100 aus Beton**
als Einfassung an den Stellplätzen
aus Beton DIN EN 1340 Qualität DTI mit DIN 483.
Farbe grau
Abmessung 15x30x100cm.
liefern und höhengerecht versetzen.
Hochborde ohne Lücke setzen
Bettung und Rückenstütze DIN 18318 aus Beton C 12/15.
Stoffe liefern.
Inklusive Bodenaushub und Entsorgung für Einbau des
Tiefbordes und des Fundamentes,
Im Abstand von 10m sind Dehnungsfugen anzuordnen,
durchgehend durch Betonfundament und Rückenstütze,
Trennfuge aus Dehnungsscheiben aus Recycling-Kautschuk
oder bitumenimprägniertem PUR-Schaumstoff.
Stoffe liefern.
Menge: 9,000 m

**04.04.4 Übergangsstein aus Beton**
als Übergang vom Hochbord zum Tiefbord,
aus Beton DIN EN 1340 Qualität DTI mit DIN 483.
Farbe grau, Abmessung 12/15x30/17x100cm.
2x rechts, 1x links,
liefern und engfugig verlegen.
Bettung und Rückenstütze DIN 18318 aus Beton C 12/15.
Stoffe liefern.
Inklusive Bodenaushub und Entsorgung für Einbau des
Tiefbordes und des Fundamentes,
Im Abstand von 10m sind Dehnungsfugen anzuordnen,
durchgehend durch Betonfundament und Rückenstütze,
Trennfuge aus Dehnungsscheiben aus Recycling-Kautschuk
oder bitumenimprägniertem PUR-Schaumstoff.
Stoffe liefern.
Menge: 3,000 St

**04.04.5 Zulage für Trennschnitt (Borde aus Beton)**
Zulage für Trennschnitt an Bordsteinen aus Beton,
Rasenkantenstein, Tief-, Hochbord- bzw. Rundbordstein
paßgerecht schneiden,
einschl. Ausführung von Winkelschnitten.
Abrechnung gemäß Einbau auf der Baustelle.
Menge: 50,000 St

#### Bereich 04.05 Stützwände

**04.05.1 Planum für Mauerscheibe herstellen**
unter die Mauerscheibe,
Länge Mauerscheibe 1,00m,
Breite 1,00m (Fußlänge 0,70m plus Bearbeitungsraum
0,30m)
Auf- und Abtrag bis 20 cm.
Massenausgleich im Bereich des Planums.
Zulässige Abweichung von der Sollhöhe +/- 5 cm.
Gefälleausbildung gemäß Absteckplan.
Menge: 12,000 m²

**04.05.2 Frostschutzschicht für Mauerscheibe**
unter Betonfundamente der Mauerscheibe,
aus Mineralgemisch 0/45 mm,
Schichtdicke 20 cm
24 x 1,0 x 0,2 = 4,8 m³
mit seitlicher abgeböschter Neigung 1 zu 1,5 anlegen,
liefern, einbauen und lagenweise bis zur
Standfestigkeit verdichten.
Verdichtungsgrad DPr 100 %.
Menge: 4,800 m³

**04.05.3 Lastplattendruckversuch**
nach Einbringen der Frostschutz-/Tragschicht zur
Überprüfung
der Tragfähigkeit des Planums gemäß ZTV E-StB,
mit Hilfe des Plattendruckversuches nach DIN 18134 (26)
Die Lastplattendruckversuche sind erst nach Bestätigung
durch die BÜ durchzuführen.
Die zu überprüfenden Stellen werden zusammen mit der BÜ
festgelegt.
Die Protokolle der Nachweise sind dem AG zu übergeben.
Menge: 2,000 Stüc

**04.05.4 Fundamente für Mauerscheibe herstellen**
ohne Schalung, gemäß Zei chnung,
24 m x 0,5 m x 0,8 m = 9,6m³
aus Einzelfundamenten mit Höhe 20 cm
mit seitlicher abgeböschter Neigung 1 zu 1,5 anlegen,
aus Beton C 20/25, unbewehrt, Beton liefern.
Menge: 10,000 m³

**04.05.5 Zulage Höhensprung: Fundament für Mauerscheiben**
Zulage für den Mehraufwand bei Herstellung des
Fundamentes
durch den Höhenversatz der Einbauhöhen der
Mauerscheiben.
Abrechnung für einen Versatz pro Schicht.
Vergütet wird der Mehraufwand zu der genannten
Position.
Menge: 20,000 St

**04.05.6 Mörtelbettung für Mauerscheiben herstellen**
mit Zementmörtel, MG III,
Schichtdicke 5 cm, seitliche Neigung 1 zu 1,5 anlegen,
Fläche = 12 m² x 0,05m = 0,6m³
an der Vorderseite ist ein Überstand von 10 cm
einzuhalten,
liefern, einbauen und lagenweise bis zur
Standfestigkeit
verdichten, Verdichtungsgrad DPr 100 %.
Menge: 0,600 m³

**04.05.7 Mauerscheibe Breite 0,45 und Höhe 0,80 liefern und einbauen**
Einbauort: Treppe am Aussichtspunkt
Mauerscheibe nach DIN EN 15258 bzw. BGB-RiNGB (Liste C
des Instituts für Bautechnik) mit Bewehrung aus Stahl
und oder
Fasern. Für die Maßtoleranzen des Bauwerks wird die DIN
18202 vertraglich vereinbart.
alle Seiten schalungsglatt
DIN EN 206 mit DIN 1045 liefern und nach
Herstellervorschrift
einbauen.
Betonfestigkeit: C 35/45.
Expositionsklassen: XC4, XF4, XD2, XS2, XC4.
mit Bewehrung.
Wandstärke 12cm,
Höhe 80cm, Breite 45cm.
Versetzlänge 44cm, Fuge 1cm!
Fase 8/8
Kanten (sichtbereich) 90°, keine Konizität
einschl. Passschnitt, wenn erforderlich
Oberfläche: Sichtbeton grau und gefast.
Sichtseite = Vorderseite und Rückseite
Kopf- und Stirnseite schalungsglatt SB4 gem. DBV
Merkblatt
bitte der Ausführungsplanung entnehmen.
ohne Transport-/ Versetzschlaufen an den Sichtseiten
und
Sichtstellen (schalungsglatt),
Lage der Transportschlaufen ist vor der Bestellung mit
der
Bauüberwachung abzustimmen

Angabe des Herstellers und der
Typbezeichnung:----------------------------------------
--------------------
-------------------------------------------------------
----------------------------
------
inkl. prüffähiger Statik nach DIN EN 206 und DIN 1045,
inkl. Abstandshalter liefern und einbauen (2 Stück pro
Fuge),
inkl. aller Nebenarbeiten, Stoffe liefern, abladen und
auf
vorbeschriebene Fundamente und Mörtelbettung einbauen.
Menge: 4,000 St

**04.05.8 Mauerscheibe Breite 0,90 und Höhe 1,20 und 0,75 liefern und einbauen**
Einbauort: Treppe am Aussichtspunkt
Mauerscheibe nach DIN EN 15258 bzw. BGB-RiNGB (Liste C
des Instituts für Bautechnik) mit Bewehrung aus Stahl
und oder
Fasern. Für die Maßtoleranzen des Bauwerks wird die DIN
18202 vertraglich vereinbart.
alle Seiten schalungsglatt
DIN EN 206 mit DIN 1045 liefern und nach
Herstellervorschrift
einbauen.
Betonfestigkeit: C 35/45.
Expositionsklassen: XC4, XF4, XD2, XS2, XC4.
mit Bewehrung.
Wandstärke 12cm,
Breite 90 cm, Höhe 0,75 und 1,20, Oberkante
abgeschrägt,
siehe Detailplan
Versetzlänge 89cm, Fuge 1cm!
Fase 8/8
Kanten (sichtbereich) 90°, keine Konizität
einschl. Passschnitt, wenn erforderlich
Oberfläche: Sichtbeton grau und gefast.
Sichtseite = Vorderseite und Rückseite
Kopf- und Stirnseite schalungsglatt SB4 gem. DBV
Merkblatt
bitte der Ausführungsplanung entnehmen.
ohne Transport-/ Versetzschlaufen an den Sichtseiten
und
Sichtstellen (schalungsglatt),
Lage der Transportschlaufen ist vor der Bestellung mit
der
Bauüberwachung abzustimmen

Angabe des Herstellers und der
Typbezeichnung:----------------------------------------
--------------------
-------------------------------------------------------
----------------------------
------
inkl. prüffähiger Statik nach DIN EN 206 und DIN 1045,
inkl. Abstandshalter liefern und einbauen (2 Stück pro
Fuge),
inkl. aller Nebenarbeiten, Stoffe liefern, abladen und
auf
vorbeschriebene Fundamente und Mörtelbettung
einbauen.en.
Menge: 8,000 St

**04.05.9 Mauerscheibe Breite 0,75 und Höhe 0,98 und 1,00 liefern und einbauen**
Einbauort: Treppe am Aussichtspunkt
Mauerscheibe nach DIN EN 15258 bzw. BGB-RiNGB (Liste C
des Instituts für Bautechnik) mit Bewehrung aus Stahl
und oder
Fasern. Für die Maßtoleranzen des Bauwerks wird die DIN
18202 vertraglich vereinbart.
alle Seiten schalungsglatt
DIN EN 206 mit DIN 1045 liefern und nach
Herstellervorschrift
einbauen.
Betonfestigkeit: C 35/45.
Expositionsklassen: XC4, XF4, XD2, XS2, XC4.
mit Bewehrung.
Wandstärke 12cm,
Breite 0,75 cm, Höhe 0,98 und 1,00, Oberkante
angeschrägt
Versetzlänge 74cm, Fuge 1cm!
Fase 8/8
Kanten (sichtbereich) 90°, keine Konizität
einschl. Passschnitt, wenn erforderlich
Oberfläche: Sichtbeton grau und gefast.
Sichtseite = Vorderseite und Rückseite
Kopf- und Stirnseite schalungsglatt SB4 gem. DBV
Merkblatt
bitte der Ausführungsplanung entnehmen.
ohne Transport-/ Versetzschlaufen an den Sichtseiten
und
Sichtstellen (schalungsglatt),
Lage der Transportschlaufen ist vor der Bestellung mit
der
Bauüberwachung abzustimmen

Angabe des Herstellers und der
Typbezeichnung:----------------------------------------
--------------------
-------------------------------------------------------
----------------------------
------
inkl. prüffähiger Statik nach DIN EN 206 und DIN 1045,
inkl. Abstandshalter liefern und einbauen (2 Stück pro
Fuge),
inkl. aller Nebenarbeiten, Stoffe liefern, abladen und
auf
vorbeschriebene Fundamente und Mörtelbettung
einbauen.en.nbauen.
Menge: 2,000 St

**04.05.10 Mauerscheibe Breite 0,75 und Höhe 0,98 und 0,96 liefern und einbauen**
Einbauort: Treppe am Aussichtspunkt
Mauerscheibe nach DIN EN 15258 bzw. BGB-RiNGB (Liste C
des Instituts für Bautechnik) mit Bewehrung aus Stahl
und oder
Fasern. Für die Maßtoleranzen des Bauwerks wird die DIN
18202 vertraglich vereinbart.
alle Seiten schalungsglatt
DIN EN 206 mit DIN 1045 liefern und nach
Herstellervorschrift
einbauen.
Betonfestigkeit: C 35/45.
Expositionsklassen: XC4, XF4, XD2, XS2, XC4.
mit Bewehrung.
Wandstärke 12cm,
Höhe 75cm, Breite 0,98 und 0,96 cm, Oberkante
angeschrägt
Versetzlänge 74cm, Fuge 1cm!
Fase 8/8
Kanten (sichtbereich) 90°, keine Konizität
einschl. Passschnitt, wenn erforderlich
Oberfläche: Sichtbeton grau und gefast.
Sichtseite = Vorderseite und Rückseite
Kopf- und Stirnseite schalungsglatt SB4 gem. DBV
Merkblatt
bitte der Ausführungsplanung entnehmen.
ohne Transport-/ Versetzschlaufen an den Sichtseiten
und
Sichtstellen (schalungsglatt),
Lage der Transportschlaufen ist vor der Bestellung mit
der
Bauüberwachung abzustimmen

Angabe des Herstellers und der
Typbezeichnung:----------------------------------------
--------------------
-------------------------------------------------------
----------------------------
------
inkl. prüffähiger Statik nach DIN EN 206 und DIN 1045,
inkl. Abstandshalter liefern und einbauen (2 Stück pro
Fuge),
inkl. aller Nebenarbeiten, Stoffe liefern, abladen und
auf
vorbeschriebene Fundamente und Mörtelbettung
einbauen.en.nbauen.en.
Menge: 2,000 St

**04.05.11 Kompriband für L-Steine liefern und einbauen**
vorkomprimiertes, imprägniertes
Schaumstoffdichtungsband auf
Polyurethanbasis, das nach dem Einbringen in eine Fuge
langsam expandiert und sich dicht an die Fugenränder
anlegt,
2 cm / 6-12 mm,
Weichschaum, grau, einseitig klebend,
vorkomprimiertes Dichtband für BG2 Einbau,
Einstufung nach DIN 18542, wind-, staub-,
spritzwasser- und
schlagregendicht, witterungs- und UV-beständig,
dauerhaft
flexibel, schwer entflammbar, wasserdampfdurchlässig,
alterungsbeständig, schall- und wärmedämmend,
ökologisch
unbedenklich,
10 Jahre Hersteller-Garantie

unter Angabe der Bezugsfirma, des Modells und der
Details

zwischen den einzelnen L-Steinen auf ganzer Länge
einbauen,
einschließlich aller Nebenarbeiten,
Stoffe liefern und einbauen.
Menge: 12,000 m

**04.05.12 Fugenverschluss mit Bitumen-Dachpappe liefern und anbringen**
Kaltklebende Bitumenbänder mit einer Aluminium- oder
Foliendeckschicht auf die gereinigte Fugen zwischen den
Mauerscheiben kleben und trocknen lassen
Material liefern und anbringen einschl. aller
Nebenarbeiten
Menge: 12,000 m

**04.05.13 Mauerscheiben hinterfüllen**
Oberboden einbauen,
Material liefern.
12m x (0,5m x 0,3m)/2 = 0,9 m³
Verdichtungsgrad DPr 100 %.
Menge: 9,000 m³

#### Bereich 04.06 Stufen

**04.06.1 Fundament für Blockstufen herstellen**
Vollfundament aus Beton C 30/37, XA1, unbewehrt
herstellen.
für 2 Treppennanlagen
Breite 5 m = 5 Stufen a 1,00 m
Treppe = 6 Stufen
2 Treppenanlagen
inkl. aller Nebenarbeiten. Stoffe liefern.
Menge: 15,820 m³

**04.06.2 Dichtschlämme aufbringen**
flexible, zementäre Dichtungsschlämme liefern und nach
Angaben des Herstellers auf das Fundament horizontal
und
vertikal flächig aufbringen.
zum Schutz des Fundamentes vor eindringendem Wasser.
Menge: 21,000 m²

**04.06.3 Blockstufe L100 liefern und verlegen**
Blockstufen aus Beton nach DIN EN 13198 und DIN 32984.
Betongüte C30/37, XC4, XF4.
Oberfläche Sichtbeton grau PR 11.
LxBxH = 100x35x15cm.
Vorderkante gefast 3mm.
Blockstufe liefern und auf Fundament aus Position vor
verlegen.
in Mörtel MG IIIa, Druckfestigkeit = 20N/mm².
den Mörtel frisch in frisch mit geeigneter
Haftschlämme als
Haftbrücke verarbeiten.
Stufe vor Verarbeitung nässen und in geeignete
Haftbrücke
tauchen, Auftragen einer Haftschlämme auf der
Stufenunterseite. Inklusive Lieferung der Haftschlämme.
Austrittsstufe unterseits mit 2 Ankern im
Betonfundament
sichern.
Inkl. aller Nebenarbeiten. Stoffe liefern.

Hinweis: eine Stufe besteht aus mehreren Teilen. Die
Maße
sind vor Ort zu Überprüfen.
Menge: 60,000 St

**04.06.4 Zulage: farbiger Streifen für Blockstufe**
Zulage zu den Blockstufen der vorangegangenen Position
Herstellen und Einarbeiten eines farbigen Streifens
Breite 60 mm über die gesamte Länge der Blockstufen
Streifen geschliffen und gestrahlt wie die Blockstufe,
jedoch Farbe anthrazith
Menge: 60,000 St

**04.06.5 Zulage: Aussparung in einer Stufe**
Zulage zu den Blockstufen der vorangegangenen Position
Aussparung an einer Stufe gemäß Detailplan
Aussparung 0,3 x 0,6 für Befestigung des
Geländerpfostens
Bestellung nach vorheriger Abstimmung mit der
Bauüberwachung
Menge: 2,000 St

### Titel 05 TECHNISCHE ANLAGEN - Vorbereitungen

#### Bereich 05.01 Leitungsgräben

**05.01.1 Boden für Leitungsgraben und Schachtbauwerke ausheben, Maschinenarbeit**
Ausführung der Arbeiten nach Bedarf bei Rohrgefälle und
notwendigem Bodenabtrag.
Boden im Leitungsgraben abtragen und im Baubereich
zwischenlagern, Transportwege bis 500 m sind
einzukalkulieren.
Klassen 1, 3 bis 5. Z.T. vorhandener Flächenaufbau mit
Splitt
und Schotter,
Grabentiefe bei Rohrgraben zwischen 0,40m bis ca.
1,40m,
Berechnung für den Durchschnitt:
Leitungen: Breite 0,60m, Tiefe 0,70m, Länge 40m; V =
16,80
m³,
Lichte Breite der Grabensohle ca. 0,60 m,
Aushub ist seitlich zum Verfüllen zwischenzulagern.
Abgerechnet wird mit senkrechten Wänden.
Menge: 17,000 m³

**05.01.2 Zulage: für Arbeiten in Handschachtung**
Zulage zu vorangegangener Position für Grabungen in
Handschachtung,
Länge nach Bedarf, Leitungsgraben im Bereich von
Gebäuden.
Die Abrechnung erfolgt nach Aufmaß. Vergütet wird der
Mehraufwand zu der genannten Position.
Menge: 8,500 m³

**05.01.3 Grabensohle verdichten**
Verdichten der Grabensohle mit leichtem
Verdichtungsgerät,
Grabenbreite b=30 bis b=50 cm.
Menge: 40,000 m

**05.01.4 Sand für Rohrgraben**
Sand für Rohrgraben als Deckungs- und Bettungsschicht
für
den Fall,
dass der Bodenaushub nicht als Bettung geeignet ist,
Bettung 10 cm, Deckung 10 cm, im Rohrhorizont mit 15cm,
40m x 0,5 x 0,15 = 3 m³
Stärke überschlägig gerechnet.
Menge: 3,000 m³

**05.01.5 zwischengelagerten Bodenaushub wiedereinbauen**
Höhe = Grabenhöhe abzgl. Sand für Rohrgraben
Auffüllung der Leitungsgräben nach Verlegung der
Leitungen,
zwischengelagerten Boden wieder lagenweise auftragen
bis
zum Erreichen des Planums zur Herstellung der
jeweiligen
Flächenbefestigungen,
mit zwischengelagertem Aushubmaterial der
Leitungsgräben,
Eventuell auftretendes grobes Material ist zu
entfernen und zu
entsorgen. Handarbeit ist einzukalkulieren,
Material vom Zwischenlager wieder aufnehmen und
lagenweise
einbauen und verdichten. Transportwege bis 400 m sind
einzukalkulieren.
Auffüllung bis 40 cm Tiefe.
Menge: 17,000 m³

**05.01.6 Leerrohr DN 100**
Leerrohr DN 100, flexibel als Ringware, aus PE,
Verbundrohrbauweise, außen gewellt mit Innenhaut,
liefern und unter Beachtung der EN 1610 und der
Verlegeanleitung des Herstellers fachgerecht verlegen,
Verlegetiefe ca. 60cm,
Einbau nach Absprache mit dem AG.
Menge: 10,000 m

### Titel 06 TECHNISCHE ANLAGEN - Regenwasser

#### Bereich 06.01 Rinne

**06.01.1 Entwässerungsrinne NW200 L100 Nr. 0/0**
Entwässerungsrinne mit Aufschwemmsicherung aus Beton
C 40/50, Nennweite 200,
ohne Innengefälle, mit massiver KTL-geschichteter
Gusszarge,
mit Sicherheitsfalz,
Außenlänge 1000 mm, Breite an Zarge 261mm, Breite am
Boden 294mm,
Bauhöhe an Nut und Feder 310 mm,

mit Verschiebesicherung der Abdeckung,
inkl. Verfugung nach Herstellerangaben,
Entwässerungsleistung am Rinnenende: 20,7 l/sec,
Querschnittsfläche am Rinnenende: 372,64 cm²

Rinnenstränge:
1 Stück Abdeckung aus Gitterrost mit Belastungsklasse
D400,
als Abdeckung mit Verschiebesicherung, inkl. 4-fach
M8-Verschraubung pro Meter
Länge 1000mm / Breite 250mm / Höhe 20mm /
Maschenweite 30/10mm,
mit Einlaufquerschnitt 1807 cm²/m, verzinkter Stahl.
Angabe des Herstellers und der Typenbezeichnung:
'__________________________________________________
__________________________________________________
___________________________________________________'

Rinne liefern und nach Einbauvorschrift des Herstellers
einbauen,
auf 15 cm Betonauflager C 25/30 und 15 cm Rückenstütze
(beidseitig), Rückenstütze ist entsprechend der Stärke
der
angrenzenden Oberflächenbeläge auszubilden,
inkl. Verfugung der Sicherheitsfalze mit
dauerelastischem
Dichtstoff,
inkl. Verschraubung und Befestigung der Abdeckung,
inkl. aller Nebenarbeiten, Beton liefern, alle
notwendigen Stoffe
liefern.
Menge: 8,000 St

**06.01.2 Zulage Stirnwand / Endscheibe: NW 200 Nr. 0/0**
Zulage zu Pos. Entwässerungsrinne NW200 L100 Nr. 0/0,
Endscheine NW 200 aus verzinktem Stahl.
Die Abrechnung erfolgt nach Aufmaß. Vergütet wird der
Mehraufwand zu der genannten Position.
Menge: 2,000 St

**06.01.3 Zulage: Rinnengehrungsschnitt**
Zulage zu Pos. Entwässerungsrinne NW200 L100 Nr. 0/0
und
Nr, 10/0,
Rinnengehrungsschnitt NW 200 nach Gradangabe, inkl.
Abdeckung,
Winkel verschieden, bitte der Ausführungsplanung
entnehmen.
Die Angaben werden vor Bestellung präzisiert.
Die Abrechnung erfolgt nach Aufmaß. Vergütet wird der
Mehraufwand zu der genannten Position.
Menge: 2,000 St

**06.01.4 Zulage: Stirnwand als Sieb NW200 Nr. 0/0**
Zulage zu Pos. Entwässerungsrinne NW200 L100 Nr. 0/0,
Endscheine NW 200 aus verzinktem Stahl, als Sieb oder
Drahtgitter als Schutz von außen,
passend zur Entwässerungsrinne NW200 Nr. 0/0,
Maschung 30/10mm. Unfallschutz für Kleinkinder ist zu
beachten!
Die Abrechnung erfolgt nach Aufmaß. Vergütet wird der
Mehraufwand zu der genannten Position.
Menge: 2,000 St

**06.01.5 Rinnenausgang im Böschungsbereich herstellen**
Rinnenausgang im Muldenbereich mit Grobschotter
auslegen,
Grobschotter liefern und einbauen, Grobschotter ab 30
bis
120mm liefern und als Böschungssicherung im Bereich der
Muldenausläufe einbauen, keine Grauwacke.
Pro Auslauf 0,5m², Schichtdicke ca. 10cm, Anzahl der
Ausläufe
2 Stk.
Menge: 2,000 St

### Titel 08 AUSSTATTUNG

#### Bereich 08.01 Allgemeines

**08.01.1 Rohrpfosten mit Bodenhülse für Hinweisschild, 3 m lang**
Rohrpfosten aus Stahlrohr, feuerverzinkt,
Außendurchmesser 60 mm, Wandstärke 2 mm,
mit Abdeckkappe aus Kunststoff, Pfostenlänge 3,00 m,
Bodenhülse aus Grauguß mit Gewindering und
Nylonklemmring, Länge ca. 40 cm,

inklusive bauseitig Fundament 30 x 30 x 60 cm, aus
Beton C
20/25,
Fundamente ausheben, Boden im Baubereich planieren, OK
Fundamente 20 cm unter OK Belag anlegen,

liefern und einbauen,
einschließlich Fundamentarbeiten,
einschließlich aller Nebenarbeiten.
Stoffe liefern.
Menge: 2,000 St

**08.01.2 Verkehrszeichen Nr. 2446 'Feuerwehrzufahrt' mit Zusatztext**
Hinweisschild D1 für die Feuerwehr nach DIN 4066,
Text 2-zeilig: Feuerwehrzufahrt, Halteverbot nach StVO,
Maße: 594 x 210 mm, Mindestblechdicke 2 mm,
randprofilverstärkt,
Schild aus beschichtetem Aluminiumblech und
witterungsbeständiger Reflexfolie,

liefern und mit je zwei Rohrschellen aus verzinktem
Stahl,
Verschraubungen aus nichtrostendem Stahl, anbringen an
vorhandene Rohrpfosten/-ständer, Durchmesser 60 mm,
einschließlich Fundamentarbeiten,
einschließlich aller Nebenarbeiten.
Stoffe liefern.
Menge: 2,000 St

**08.01.3 Abfallbehälter 100 l liefern und aufbauen**
Abfallbehälter Recycling
mit Fronttür zur Entleerung
incl. Innenbehälter aus Metall
"Corton Effekt" (Rostbraun)
incl. Haube
Behälter und Haube aus galv. Stahl gepulvert
Abmaße incl. Haube: 470 x 450 x 960 (TxBxH)
Frontseitige Beschriftung gemäß Trennfraktionen, in
Farbe und
Schrift
1 x "Restmüll" in blau
1 x "Gelber Sack" in gelb
1 x "Glas" in schwarz

beispielhaftes Produkt: Valencia der Firma Nord-Süd
Wertstoff-
und Abfalltechnik oder Gleichwertiges
unter Angabe des Herstellers:

-------------------------------------------------------
------------------------

Lieferung inkl. Innenbehälter &
Bodenbefestigungsmaterial

liefern, montieren und aufstellen,
Befestigung nach Herstellervorschrift,
einschließlich aller Nebenarbeiten.
Menge: 1,000 St

**08.01.4 Fahrradanlehnbügel liefern und montieren**
Anlehnbügel vor Aussichtspunkt
zum Aufschrauben auf Fundament und späterer
Überpflasterung
auf bauseitigem geeignetem Untergrund mit ca. 150 mm
Überpflasterung.
Rahmen aus 80x40 Stahlprofil mit Querriegel und
Pulverbeschichtung
Farbton: DB 703.
Bügelhöhe: 1000 mm
Einbauhöhe: ca. 850 mm
Bügellänge: 900 mm

beispielhaftes Produkt: Firma Gerhard Braun
"Anlehnbügel
1000-900 FP" oder Gleichwertiges
unter Angabe des Herstellers:

-------------------------------------------------------
----------------------

Beispielbild:

liefern, montieren und aufstellen
einschließlich aller Nebenarbeiten, Stoffe liefern.
Menge: 6,000 St

**08.01.5 Schalung bauen**
für Panoramator
herstellen nach Wahl des AN
Größe: noch unbekannt
Tiefe bis 1,50 m
Schalung entsprechend konstruktiven Erfordernissen
herstellen,
vorhalten und nach Beendigung der Baumaßbahme von der
baustelle entfernen.
Menge: 2,500 m²

**08.01.6 Bewehrung für Panoramator einbauen**
Konstruktive Bewehrung, Baustahlmatten, Bügelkörbe
Betonstahl Bst 500 S
Mattentyp Q257A,
Geschätzte Bausumme Baustahl für das Fundament 50 kg
genaue und präzise Angaben nach Vorlage der Statik bzw.
statischen Berechnung
Übergreifung der Q-Matten mind. 50 cm
einschl. Bewehrungskorb/-matten nach Stahlliste
anliefern,
biegen, binden und verlegen, inclusive Abstandhalter
und mit 5
cm Betondeckung einbauen
incl. Herstellung der Einzelteile, Lieferung und
Mintage vor Ort
mit Einbau
Menge: 300,000 kg

**08.01.7 Fundament herstellen**
für das Panoramator
Beton 25/ 30 Betongüte XC4 XF1
Betondeckung 5 cm
incl. Herstellen von 1 Kabelloch 200 x 80
Tiefe mittels Einbau von 1,50 m Kunststoffrohr DN 100
ins
Fundament für das nachträgliche Einfädeln des Kabels
incl. Herstellung der Einzelteile, Lieferung und
Montage vor Ort
im Einbau
Stoffe liefern und Fundamente nach Fundamentstatik
herstellen
Menge: 3,500 m³

**08.01.8 Bank liefern und montieren**
Länge : 3,20 m
Breite: 0,55 m
Sitzhöhe: 0,44 m
mit Lehne
zum Aufdübeln mittels Fußplatte und Fixankern
auf bauseitigem geeignetem Untergrund mit ca. 150 mm
Überpflasterung.
Seitenteil aus Stahlblech 10 mm
Unterzüge
Sitzfläche 60x40x5 mm
Lehnenfläche Flachstahl 50x12 mm
verschweißt an Seitenbleche
Stahl feuerverzikt und mit Pulver beschichtet
Farbe RAL 7043 verkehrsgrau B, matt
Schrauben A2
Sitz- und Lehnenfläche Hozlattung
Holzart Kebony clear
Querschnitt 38 x 68 mm
Längen 440/ 360 mm
Fugenabstand 12 mm

beispielhaftes Produkt: Bank Institut,
Aussenraumausstattung
Kühn
oder Gleichwertiges
unter Angabe des Herstellers:

-------------------------------------------------------
----------------------

liefern, montieren und aufstellen
einschließlich aller Nebenarbeiten, Stoffe liefern.
Menge: 2,000 St

**08.01.9 Geländer seitlich der Treppe liefern und montieren**
im Bereich der Treppenanlage
Geländer aus:
aus Flachstahl, 40 x 20 mm, pulverbeschichtet
DB 703
Holzauflage Kebony halbrund, Profil 40 x 20mm
im Bereich der Treppenanlage
Befestigung im Betonfundament außerhalb der Treppe
ein Knielauf aus Flachstahl 40 x 20 mm, Kanten
geschliffen
Länge: ca. 6,00 m
Höhe: ca 1,00 m
siehe Plankarte Detail Geländer

beispielhaftes Produkt: Metallbau Bär  oder
Gleichwertiges
unter Angabe des Herstellers:

-------------------------------------------------------
----------------------

liefern, montieren und aufstellen
einschließlich aller Nebenarbeiten, Stoffe liefern.
Menge: 2,000 St

**08.01.10 Geländer mittig der Treppe liefern und montieren**
mittig im Bereich der Treppenanlage
Geländer aus:
aus Flachstahl, 40 x 20 mm, pulverbeschichtet
DB 703
Holzauflage Kebony halbrund, Profil 40 x 20mm
im Bereich der Treppenanlage
Befestigung in vorgefertigten Blockstufen oder im
Pflaster
ein Knielauf aus Flachstahl 40 x 20 mm, Kanten
geschliffen
Länge: ca. 3,00 m
Höhe: ca 1,00 m
siehe Plankarte Detail Geländer

beispielhaftes Produkt: Metallbau Bär  oder
Gleichwertiges
unter Angabe des Herstellers:

-------------------------------------------------------
----------------------

liefern, montieren und aufstellen
einschließlich aller Nebenarbeiten, Stoffe liefern.
Menge: 2,000 St

### Titel 09 PFLANZARBEITEN

#### Bereich 09.01 Pflanzenlieferung

*Hinweis*
Die gebietsheimischen Gehölze sind ausschließlich aus
dem Vorkommensgebiet 2.1 Ostdeutsches Tiefland zu
beziehen!

Lieferbaumschule STRÄUCHER:
Lieferung durch BdB-Baumschule / Forstbaumschule,
Herkunftsgebiet: 2.1 Ostdeutsches Tiefland
Nachweis erforderlich.

Die erbrachte Leistung ist dem AG und der BÜ
anzuzeigen; es
erfolgt eine zeitnahe gemeinsame
Zwischenabnahme/Kontrolle.

Angabe der Baumschule:

-------------------------------------------------------
-------------------------
Standort der Baumschule:

-------------------------------------------------------
-------------------------

**09.01.1 Quercus frainetto liefern und vorhalten**
Qualität: Hochstamm, mit durchgehendem Leittrieb, 3xv,
mit Drahtballen, Stammumfang 18-20cm
Menge: 1,000 St

**09.01.2 Acer campestre liefern und vorhalten**
Qualität: Hochstamm, mit durchgehendem Leittrieb,
Stammumfang 18-20cm, 3x verpflanzt, mit Drahtballierung
Menge: 2,000 St

**09.01.3 Quercus robur liefern und vorhalten**
Qualität: Hochstamm, mit durchgehendem Leittrieb,
Stammumfang 18-20cm, 3x verpflanzt, mit Drahtballierung
Menge: 2,000 St

**09.01.4 Quercus petraea liefern und vorhalten**
Qualität: Hochstamm, mit durchgehendem Leittrieb,
Stammumfang 18-20cm, 3x verpflanzt, mit Drahtballierung
Menge: 1,000 St

**09.01.5 Cornus sanguinea liefern und vorhalten**
Qualität: Strauch, vStr, 4 Tr,im Container, Höhe
60-100cm
Menge: 12,000 St

**09.01.6 Crataegus monogyna liefern und vorhalten**
Qualität: Strauch, vStr, 3 Tr,im Container, Höhe
60-100cm
Menge: 24,000 St

**09.01.7 Rosa canina liefern und vorhalten**
Qualität: Strauch, vStr, 3Tr,im Container, Höhe
60-100cm
Menge: 12,000 St

**09.01.8 Rosa rubiginosa liefern und vorhalten**
Qualität: Strauch, vStr,3Tr,im Container, Höhe 60-100cm
Menge: 32,000 St

**09.01.9 Rosa tomentosa liefern und vorhalten**
Qualität: Strauch, vStr, 3 Tr,im Container, Höhe
60-100cm
Menge: 24,000 St

**09.01.10 Salix repens liefern und vorhalten**
Qualität: Strauch, vStr, 3 Tr,im Container, Höhe
60-100cm
Menge: 24,000 St

**09.01.11 Sarothamnus scoparius liefern und vorhalten**
Qualität: Strauch, vStr, 3 Tr,im Container, Höhe
60-80cm
Menge: 30,000 St

**09.01.12 Thymus serpyllum liefern und vorhalten**
Qualität: Staude Topfware
Menge: 2925,000 St

#### Bereich 09.02 Pflanzarbeiten Bäume

**09.02.1 Pflanzgrube für Bäume ausheben**
Auf besonders verfestigtem Standort
Aushubtiefe bis 1,25m
6 x Baumstandorte
Abmaße pro Standort: 2,2m x 2,2m x 1,25m Tiefe

Bodengruppe 2 bis 5 DIN 18915 Teil 1
Unkraut, schwer verrottbare Pflanzenteile,
Steine ab 5cm Durchmesser und sonstige Fremdkörper
ablesen.
Anfallende Stoffe sind zur zugelassenen
Entsorgungsstelle zu
transportieren.
Der Nachweis der Entsorgung ist unmittelbar zu
erbringen.
Die Gebühren sind im Einheitspreis zu berücksichtigen.
Abrechnung nach Aufmaß auf der Baustelle
Menge: 36,300 m²

**09.02.2 Pflanzgrube für Bäume lockern**
Seitenlänge 2 x 2 x 1,25 m Ballendurchmessers.
Aushub seitlich lagern.
Pflanzgrubensohle 20cm tief lockern.
Menge: 6,000 St

**09.02.3 Pflanzgrube für Bäume verfüllen**
mit vorhandenem seitlich gelagertem Boden
bis ba. 80 cm unter Oberkante
Menge: 6,000 St

**09.02.4 Oberboden liefern**
und pro Baumstandort ca.1,0 m³ einarbeiten.
Bodengruppe 2 und 4 DIN 18915 Teil 1.
gesiebter Oberboden 0/25. Humusgehalt größer als 4%
(Humusklasse 4  stark humos).
schadstofffrei. bei hohem Humusanteil über 8% gilt
Punkt 4.2
der Anlage 2 der BBodSchV.
C/N-Verhältnis = 20.
Die Eignung des Bodens ist nach folgenden Kriterien zu
prüfen
und das Zertifikat ist vor Einbau vorzulegen (siehe
Pos. 1.1.4):
Schadstofffreiheit nach BundesBodenSchutzVerordnung,
Anlage 2, Wirkungspfad Boden  Mensch, Punkt 1.3,
Prüfwerte für Kinderspielflächen sind einzuhalten.
Ermittlung und Angabe des Humusgehaltes im Boden.
Ermittlung und Angabe des C/N-Verhältnisses.
Abrechnung nach Aufmaß auf der Baustelle.
Aktuelles Zertifikat ist zur Bauanlaufberatung ist
vorzulegen!
Menge: 6,000 m³

**09.02.5 Wasser- und Nährstoffspeicher mit Langzeitwirkung einbringen**
spezialisierter Wasser- und Nährstoffspeicher mit
Langzeitwirkung in den Bodenaushub und Mutterboden, mit
dem die Baumgrube aufgefüllt und verfüllt wird,
einbringen.
Material zu 100% biologisch abbaubar
zur Erhöhung der Wasserhaltekapazität des Bodens
mindestens 3-5 Jahre aktiv im Boden
Zersetzung zu Humus
Den Aushub gründlich mit 3kg/m³ Wasser- und
Nährstoffspeicher vermischen. Nach dem Pflanzen ist
gründlich
anzugießen. Es ist darauf zu achten, daß keine
Produktreste an
der Oberfläche liegen bleiben.

liefern, mischen und einbauen.
Menge: 6,000 St

**09.02.6 Impfung mit Mykorrhiza-Pilzen**
für Pflanzarten: 2 x Acer, 4 x Quercus,
mit Mykorrhiza-Pilzen heimischer Arten zur
Bodenverbesserung
von Böden und Substraten bei der Neupflanzung.
Der Impfstoff ist im Regelfall als Substrat in
Wurzelnähe in das
ausgehobene Pflanzloch zu einem Drittel kurz vor dem
Pflanzen
aufzustreuen und vor dem Verfüllen des Pflanzloches zu
zwei
Drittel auf die Ballenseiten aufzustreichen. Nach der
Pflanzung
wird der Impfstoff mit dem Spaten in eine Tiefe von
5-30cm an
den Ballen eingebracht. Die Impfstellen sind
gleichmäßig zu
verteilen und je Impfung sind 100ml einzubringen.
Verbrauch pro Pflanze: pro 7cm Stammumfang 100ml
Impfstoff.
StU 10-12 = 150ml, StU 12-14 = 200ml, StU 16-18 =
250ml, StU
18-20 = 300ml.
Die Auswahl der Mykorrhiza-Pilze muss der Baumart
angepasst
sein, eine Symbiose eingehen zu können. Die
Mykorrhiza-Impfstoffe dürfen nicht auf sterilen
Substraten
angezogen sein.
Der Nachweis über die Freiheit von zoosporenbildenden
Schadpilzen muss erbracht werden. Der Impfstoff muss
eine
Lagerfähigkeit von mindestens 30 Tagen aufweisen. Für
Ektomykorrhiza-Impfstoffe muss im MPM-Test nach
infektiösen
Einheiten der Nachweis erbracht werden, dass er 1:25
verdünnbar ist.
Endomykorrhiza-Impfstoffe müssen je Liter mind. 200.000
infektiöse Einheiten nach dem MPM-Test enthalten und
im Test
nach Trouvelot und im
Succinatdehydrogenas-Reaktionstest
müssen mind. 50% vitale Arbuskeln erreicht werden.
Mind. 50%
der vitalen Arbuskeln müssen Phosphatase-aktiv sein.
Materialnachweis durch Originallieferscheine.
Die Durchführung der Impfung ist 2 Tage vor Ausführung
anzuzeigen und nur im Beisein von BÜ und AG
auszuführen!
Menge: 6,000 St

**09.02.7 Pflanzgrube bis 40cm unter GOK auffüllen**
bis 40cm unter Geländeniveau mit den unteren
Bodenschichten
des Aushubs und dem eingemischten Oberboden.
Menge: 24,680 m³

**09.02.8 Hochstämme pflanzen**
Stammumfang 18-20cm.
mit Ballen gemäß Titel Pflanzenlieferung in die
vorbereiteten
Pflanzgruben.
mit seitlich gelagertem Oberboden verfüllen.
Hinweis zur Düngung beachten.
Gießrand herstellen.
Pflanzschnitt in Absprache mit der BL.
beschädigte und kranke Teile entfernen.
Restboden innerhalb der Baustelle einbauen.
Menge: 6,000 St

**09.02.9 Hochstämme düngen**
mit einem NPK-Dünger umhüllt 18-6-12.
Menge pro Baum 1400g.

Dünger liefern und in die zur Hälfte aufgefüllte
Pflanzgrube rund
um den Wurzelballen streuen.
Abrechnung erfolgt nach Anzahl der gedüngten Bäume.
Menge: 6,000 St

**09.02.10 Baumverankerung herstellen**
*** Grundposition ZZ 001.0
für Hochstämme mit Stammumfang 18-20cm.
gemäß DIN 18916.
mit vor der Pflanzung gesetztem Pfahldreibock und
Lattenrahmen.
Pfähle gekegelt und gespitzt, standfest einschlagen.
Pfahl aus heimischem Nadelholz, weiß geschält, Länge
2,5 m.
Pfahlverbindung aus Halbrundholz Nadelholz geschält.
Bindegurt braunes Polyester Gewebegurtband, Breite
50mm.
mit zusätzlichem braunen Gewebeschlauch 60mm breit zum
Schutz der Baumrinde vor Abrieb an jede Bindung
anbringen,
über das Gewebegurtband ziehen.
inkl. Befestigungsmaterial.
inkl. Anpassung der Pfahllänge an die Qualität der
gelieferten
Pflanzware (Kronenansatz).
Stoffe liefern und einbauen. inkl. Bodenaushub und
Verfüllen.
Menge: 6,000 St

**09.02.11 Pflanzgrube auffüllen**
Pflanzgrube ab 40cm unter Geländeniveau mit den unteren
Bodenschichten des Aushubs und dem eingemischten
Oberboden auffüllen.
Menge: 19,360 m³

**09.02.12 Verdunstungsschutz anbringen**
am Stamm gepflanzter Bäume als Stammschutzanstrich.
inkl. Vorbehandlung und Voranstrich, Streichhöhe bis
zum
Kronenansatz.
Arbeitsablauf:
mechanische Vorreinigung mittels mitgelieferten
Schleifvlieses.
Voranstrich satt auftragen, antrocknen lassen
(grifffest).
Hauptanstrich deckend (dick) aufstreichen.
einschließlich aller Nebenarbeiten. Stoffe liefern.
Vor Aufbringen des Stammanstriches ist die BL vom
einwandfreien Zustand der Bäume zu überzeugen!
Menge: 6,000 St

**09.02.13 Zulage: temporärer Stammschutz**
Ausführung nur im Bedarfsfall, falls Temperaturen zu
niedrig
sind und der vorangenannte Stammanstrich nicht mehr
fachgerecht aufgetragen werden kann.
Anbringung über die Wintermonate. Im Frühjahr wird bei
voranschreitender Erwärmung der Stammanstrich erbracht,
dann erfolgt Demontage der Matten und Material geht in
das
Eigentum der AN über.
Lockeres Anbringen von Schilfrohrmatten als
Stammschutz vor
Fraß und Sonneneinstrahlung. Überlappung auf der
Nordseite
um 1/3, an Ost, Süd und Westseite nur einlagiger
Einbau um
vor Überhitzung zu schützen. Verbundmaterial aus
Kokosfaser
oder Bindedraht.
Baumanbindung nicht an Matte befestigen.
Ausführung nur nach Anweisung durch die Bauleitung!
Menge: 6,000 St

**09.02.14 Wühlmausschutz herstellen**
Pflanzloch: 1 Pflanzloch 1,00m x 1,00m x 1,00m
Wühlmausschutz = Sechseckdrahtgeflecht,
13mm Maschenweite, unverzinkt
Bbei der Verfüllung der großen Pflanzgrube ist der
Wühlmausschutz passgenau einzusetzen und bei der
Verfüllung
zu beachten
Menge: 6,000 St

**09.02.15 Baumscheibe abdecken/ mulchen**
Baumstandorte außerhalb der gemulchten
PflanzflächenBaumscheibe abdecken mit Hackschnitzel
hell,
als Schutz gegen Erosion, Verunkrautung und
Austrocknung,
mit Hackschnitzel 7-45 mm,
Auftragsdicke in gesetztem Zustand 8 cm,
Durchmesser 1,50 m,
Abrechnung nach Aufmaß auf der Baustelle.

Heller Hackschnitzel liefern und aufbringen.
Menge: 6,000 St

#### Bereich 09.03 Pflanzarbeiten Sträucher

**09.03.1 Baugrund lockern**
in Pflanzflächen. vor Auftrag der Vegetationsschicht
durch kreuzweises Aufreißen.
Abstand der Aufreißer bis 30cm. Tiefe 30cm.
Bodengruppe 2 bis 5 DIN 18915 Teil 1.
Unkraut, schwer verrottbare Pflanzenteile, Steine ab
5cm
Durchmesser und sonstige Fremdkörper ablesen.

Anfallende Stoffe sind zur zugelassenen
Entsorgungsstelle zu
transportieren. Der Nachweis der Entsorgung ist
unmittelbar zu
erbringen. Die Gebühren der Entsorgung sind im
Einheitspreis
zu berücksichtigen.
Abrechnung nach Aufmaß auf der Baustelle.
Menge: 122,000 m²

**09.03.2 Zulage: Baugrund lockern in Handarbeit**
Baugrund lockern erfolgt in Handarbeit als Zulage zu
Pos. vor.
im Kronentraufbereich vorhandener Großbäume und bei
beengten Verhältnissen.
Bodenlockerung erfolgt in Handarbeit unter Beachtung
des
Wurzelschutzes.
der Nachweis ist zu erbringen.
Menge: 60,000 m²

**09.03.3 Oberboden für Sträucher/ Rosen liefern**
und in Vegetationsflächen profilgerecht auftragen.
Auftragsdicke Gehölzflächen im Mittel 20cm.
Pflanzflächen: 122m² x 0,2
Bodengruppe 2 und 4 DIN 18915 Teil 1.
gesiebter Oberboden 0/25. Humusgehalt größer als 4%
(Humusklasse 4  stark humos).
schadstofffrei. bei hohem Humusanteil über 8% gilt
Punkt 4.2
der Anlage 2 der BBodSchV.
C/N-Verhältnis = 20.

Die Eignung des Bodens ist nach folgenden Kriterien zu
prüfen
und das Zertifikat ist vor Einbau vorzulegen (siehe
Pos. 1.1.4):
Schadstofffreiheit nach BundesBodenSchutzVerordnung,
Anlage 2, Wirkungspfad Boden  Mensch, Punkt 1.3,
Prüfwerte für Kinderspielflächen sind einzuhalten.
Ermittlung und Angabe des Humusgehaltes im Boden.
Ermittlung und Angabe des C/N-Verhältnisses.
Abrechnung nach Aufmaß auf der Baustelle.
Aktuelles Zertifikat ist zur Bauanlaufberatung ist
vorzulegen!
Menge: 24,400 m³

**09.03.4 Oberboden für Stauden in Rasenstein liefern**
und in Vegetationsflächen profilgerecht auftragen.
Auftragsdicke Staudenflächen im Mittel 20cm.
Pflanzflächen: 112,5m²x 0,06m in Rasenstein = 6,75 m³
Besonderheit: Mischung aus 50% Oberboden (3,4 m³) und
50%
vorhandener Bodenabtrag (3,4 m³) nach Rücksprache mit
der
BÜ
Bodengruppe 2 und 4 DIN 18915 Teil 1.
gesiebter Oberboden 0/25. Humusgehalt größer als 4%
(Humusklasse 4  stark humos).
schadstofffrei. bei hohem Humusanteil über 8% gilt
Punkt 4.2
der Anlage 2 der BBodSchV.
C/N-Verhältnis = 20.

Die Eignung des Bodens ist nach folgenden Kriterien zu
prüfen
und das Zertifikat ist vor Einbau vorzulegen (siehe
Pos. 1.1.4):
Schadstofffreiheit nach BundesBodenSchutzVerordnung,
Anlage 2, Wirkungspfad Boden  Mensch, Punkt 1.3,
Prüfwerte für Kinderspielflächen sind einzuhalten.
Ermittlung und Angabe des Humusgehaltes im Boden.
Ermittlung und Angabe des C/N-Verhältnisses.
Abrechnung nach Aufmaß auf der Baustelle.
Aktuelles Zertifikat ist zur Bauanlaufberatung ist
vorzulegen!
Menge: 6,800 m³

**09.03.5 Unkrautentfernung vor Pflanzung**
aus mit Oberboden angedeckter Pflanzfläche mit
flächendeckender Bodenlockerung.
alle aufwachsenden Wildkräuter durch Hacken beseitigen.
Dauerunkräuter ausgraben. Steine ab 5cm Durchmesser und
Unrat aufnehmen.
1 Arbeitsgang.

Anfallende Stoffe sind zur zugelassenen
Entsorgungsstelle zu
transportieren. Der Nachweis der Entsorgung ist
unmittelbar zu
erbringen. Die Gebühren der Entsorgung sind im
Einzelpreis zu
berücksichtigen.

Diese ausführung ist nur nach vorheriger Absprache mit
der
Bauüberwachung auszuführen.
Menge: 122,000 m²

**09.03.6 Wasser- und Nährstoffspeicher mit Langzeitwirkung einbringen**
spezialisierter Wasser- und Nährstoffspeicher mit
Langzeitwirkung in den Bodenaushub und Mutterboden, mit
dem die Baumgrube aufgefüllt und verfüllt wird,
einbringen.
Material zu 100% biologisch abbaubar
zur Erhöhung der Wasserhaltekapazität des Bodens
mindestens 3-5 Jahre aktiv im Boden
Zersetzung zu Humus
Den Aushub gründlich mit 200g/m² Wasser- und
Nährstoffspeicher vermischen. Nach dem Pflanzen ist
gründlich
anzugießen. Es ist darauf zu achten, daß keine
Produktreste an
der Oberfläche liegen bleiben.

liefern, mischen und einbauen.
Menge: 122,000 m²

**09.03.7 Planum für Pflanzfläche herstellen**
am Aussichtspunkt
Bodengruppen 2 und 4 DIN 18915 Teil 1.
zulässige Abweichung von der Sollhöhe 5cm.
Anschlüsse an befestigte Flächen 5cm unter
Belagsoberfläche.
Unkraut, schwer verrottbare Pflanzenteile, Steine ab
5cm
Durchmesser und sonstige Fremdkörper ablesen.

Anfallende Stoffe sind zur zugelassenen
Entsorgungsstelle zu
transportieren. Der Nachweis der Entsorgung ist
unmittelbar zu
erbringen. Die Gebühren der Entsorgung sind im
Einheitspreis
zu berücksichtigen.
Abrechnung nach Aufmaß auf der Baustelle.
Menge: 122,000 m²

**09.03.8 Zulage Modellierung zu Planum für Pflanzfläche herstellen**
Bodengruppen 2 und 4 DIN 18915 Teil 1.
zulässige Abweichung von der Sollhöhe 5cm.
Tiefe max. 20 cm

Strauchfläche Böschung 20m²

Anschlüsse an befestigte Flächen 2cm unter
Belagsoberfläche.
Unkraut, schwer verrottbare Pflanzenteile, Steine ab
5cm
Durchmesser und sonstige Fremdkörper ablesen.

Anfallende Stoffe sind zur zugelassenen
Entsorgungsstelle zu
transportieren. Der Nachweis der Entsorgung ist
unmittelbar zu
erbringen. Die Gebühren der Entsorgung sind im
Einheitspreis
zu berücksichtigen.
Abrechnung nach Aufmaß auf der Baustelle.
Menge: 20,000 m²

**09.03.9 Pflanzgrube für Sträucher, Containerware ausheben**
Containerware oder mit Topfballen.
 Sträucher
Seitenlänge: 40cm. Tiefe: 40cm.
Aushub seitlich lagern.
Sohle 10cm tief lockern.
Menge: 158,000 St

**09.03.10 Sträucher, Containerware pflanzen**
Containerware
158 Sträucher
Höhe bis 100cm, mit Ballen
In die vorbereiteten Pflanzgruben
Mit seitlich gelagertem Aushub verfüllen
Menge: 158,000 St

**09.03.11 Sträucher düngen**
mit einem NPK-Dünger umhüllt 18-6-12.
Menge 130g/Pflanzloch.
Dünger liefern und in die zur Hälfte aufgefüllte
Pflanzgrube rund
um den Wurzelballen streuen.
Abrechnung nach Anzahl der gedüngten Sträucher.
Menge: 158,000 St

**09.03.12 Stauden pflanzen**
Staudenpflanzung inkl. Fertigstellungspflege
Höhe und Breite bis 8cm. Topfware mit Ballen.
2925 Thymian für Rasensteine,
Die Leistung beim Setzen in den Fugensteinen
(Rasensteinen)
ist einzukalkulieren.
Menge: 2925,000 St

**09.03.13 Pflanzfläche lockern**
nach dem Pflanzen durch Hacken. Tiefe der Lockerung
10cm.
Abrechnung nach Aufmaß auf der Baustelle.
Menge: 122,000 m²

**09.03.14 Pflanzfläche mulchen (Rindenmulch)**
Gehölzpflanzflächen am Aussichtspunkt
nach dem Lockern als Schutz gegen Erosion,
Verunkrautung
und Austrocknung,
mit Rindenmulch 0/45 mm,
Dicke der Mulchdecke in gesetztem Zustand 8 cm,
Abrechnung nach Aufmaß auf der Baustelle.
Menge: 122,000 m²

#### Bereich 09.04 Rasenarbeiten

**09.04.1 Baugrund lockern**
in Rasenflächen: 729m² Rasenflächen
vor Auftrag der Vegetationsschicht durch kreuzweises
Aufreißen.
Abstand der Aufreißer bis 30cm. Tiefe 30cm.
Unkraut, schwer verrottbare Pflanzenteile, Steine ab
5cm
Durchmesser und sonstige Fremdkörper ablesen.

Anfallende Stoffe sind zur zugelassenen
Entsorgungsstelle zu
transportieren. Der Nachweis der Entsorgung ist
unmittelbar zu
erbringen. Die Gebühren der Entsorgung sind im
Einheitspreis
zu berücksichtigen.
Abrechnung nach Aufmaß auf der Baustelle.
Menge: 729,000 m²

**09.04.2 Zulage: Baugrund lockern in Handarbeit**
Baugrund lockern erfolgt in Handarbeit als Zulage zu
Pos. vor.
im Kronentraufbereich vorhandener Großbäume und bei
beengten Verhältnissen.
Bodenlockerung erfolgt in Handarbeit unter Beachtung
des
Wurzelschutzes.
der Nachweis ist zu erbringen.
Menge: 200,000 m²

**09.04.3 Oberboden liefern**
und in Vegetationsflächen profilgerecht auftragen.
Auftragsdicke Rasenflächen im Mittel 10cm.
Bodengruppe 2 und 4 DIN 18915 Teil 1.
gesiebter Oberboden 0/25. Humusgehalt größer als 4%
(Humusklasse 4  stark humos).
schadstofffrei. bei hohem Humusanteil über 8% gilt
Punkt 4.2
der Anlage 2 der BBodSchV.
C/N-Verhältnis = 20.

Die Eignung des Bodens ist nach folgenden Kriterien zu
prüfen
und das Zertifikat ist vor Einbau vorzulegen (siehe
Pos. 1.1.4):
Schadstofffreiheit nach BundesBodenSchutzVerordnung,
Anlage 2, Wirkungspfad Boden - Mensch, Punkt 1.3,
Prüfwerte für Kinderspielflächen sind einzuhalten.
Ermittlung und Angabe des Humusgehaltes im Boden.
Ermittlung und Angabe des C/N-Verhältnisses.
Abrechnung nach Aufmaß auf der Baustelle.
Aktuelles Zertifikat ist zur Bauanlaufberatung ist
vorzulegen!
Menge: 72,900 m³

**09.04.4 Planum für Rasenfläche herstellen**
Bodengruppen 2 und 4 DIN 18915 Teil 1.
zulässige Abweichung von der Sollhöhe 5cm.
Anschlüsse an befestigte Flächen 2cm unter
Belagsoberfläche.
Unkraut, schwer verrottbare Pflanzenteile, Steine ab
5cm
Durchmesser und sonstige Fremdkörper ablesen.

Anfallende Stoffe sind zur zugelassenen
Entsorgungsstelle zu
transportieren. Der Nachweis der Entsorgung ist
unmittelbar zu
erbringen. Die Gebühren der Entsorgung sind im
Einheitspreis
zu
berücksichtigen.
Abrechnung nach Aufmaß auf der Baustelle.
Menge: 729,000 m²

**09.04.5 Zulage Modellierung zu Planum für Rasenfläche herstellen**
Bodengruppen 2 und 4 DIN 18915 Teil 1.
zulässige Abweichung von der Sollhöhe 5cm.
Tiefe max. 20 cm, Profilierung von Böschungen und
Mulden,
Anschlüsse an befestigte Flächen 2cm unter
Belagsoberfläche.
Unkraut, schwer verrottbare Pflanzenteile, Steine ab
5cm
Durchmesser und sonstige Fremdkörper ablesen.

Anfallende Stoffe sind zur zugelassenen
Entsorgungsstelle zu
transportieren. Der Nachweis der Entsorgung ist
unmittelbar zu
erbringen. Die Gebühren der Entsorgung sind im
Einheitspreis
zu berücksichtigen.
Abrechnung nach Aufmaß auf der Baustelle.
Menge: 167,000 m²

**09.04.6 Rasenfläche düngen**
mit einem NPK-Dünger, der Isobutylidendiharnstoff
enthält, mit
Magnesium, chloridarm. 20+5+8 (+2).
Menge: 30g/m². Dünger liefern.
vor der Saat auf die planierte Fläche aufbringen und
einarbeiten.
Menge: 729,000 m²

**09.04.7 Rasenfläche ansäen mit Regiosaatgut**
Rasenansaat mit Regiosaatgut herstellen.
Regiosaatgutmischung Böschung
70% Gräser / 30% Kräuter & Leguminosen
UG 4  Ostdeutsches Tiefland

%
Gräser (70%)

4,00
Agrostis capillaris
Rotes Straußgras
5,00
Anthoxanthum
odoratum
Gewöhnliches Ruchgras
10,
0
Bromus hordeaceus
Weiche Trespe
20,
0
Festuca brevipila
Raublättriger
Schaf-Schwingel
15,
0
Festuca rubra rubra
Gewöhnlicher Rot-Schwingel
5,00
Festuca ovina
Echter Schaf-Schwingel
5,00
Poa angustifolia
Schmalblättriges
Wiesen-Rispengras
6,00
Poa compressa
Zusammengedrücktes
Rispengras
%
Leguminosen

0,70
Lotus corniculatis
Gewöhnlicher Hornklee
0,80
Medicago lupulina
Hopfenklee
%
Kräuter (30%)

1,80
Achillea millefolium
Gemeine Schafgarbe
2,00
Centaurea jacea
Wiesen-Flockenblume
4,00
Centaurea cyanus
Kornblume
2,00
Daucus carota
Wilde Möhre
0,30
Dianthus deltoides
Heide-Nelke
1,30
Galium album
Weißes Labkraut
1,00
Galium verum
Echtes Labkraut
2,20
Leucanthemum
ircutianum
Fettwiesen-Margerite
1,50
Prunella vulgaris
Kleine Braunelle
2,50
Plantago lanceolata
Spitzwegerich
0,60
Agrimonia eupatoria
Gemeiner Odermenning
0,10
Campanula
rotundifolia
Rundblättrige Glockenblume
1,50
Cichorium intybus
Gemeine Wegwarte
1,50
Echium vulgare
Gewöhnlicher Natternkopf
0,50
Hypericum perforatum
Echtes Johanniskraut
0,60
Hypochaeris radicata
Gewöhnliches Ferkelkraut
0.30
Ranunculus acris
Scharfer Hahnenfuß
0,30
Scorzoneroides
autumnails
Herbst - Löwenzahn
2,00
Silene latifolia ssp.
alba
Weiße Lichtnelke
2,00
Silene vulgaris
Taubenkropf - Leimkraut
0,30
Stellaria graminea
Gras  Sternmiere
0,20
Verbascum nigrum
Schwarze Königskerze

Saatgutmenge 10g/m².
Ursprungsgebiet 4 = Ostdeutsches Tiefland.
Nachweis ist vor Aussaat zu erbringen.
unter Angabe des Herstellers/ Lieferanten: Fa.
Saaten-Zeller
oder Gleichwertiges unter Angabe des Herstellers /
Lieferanten

-------------------------------------------------------
-------
Saatgut liefern, ohne Entmischung ausbringen und
einarbeiten.
Ansaatzeitpunkt: März-April und August-Oktober,
vorzugsweise
vor beginnender feuchter Witterung.
Erschwernisse durch das Arbeiten im Böschungsbereich
auf
den schwer zugänglichen Liegewiesen sind
einzukalkulieren.
Menge: 729,000 m²

### Titel 10 PFLEGE

#### Bereich 10.01 Fertigstellungspflege

*Hinweis*
Die Fertigstellungspflege ist gemäß DIN 18916 und DIN
18917
auszuführen.
Jeder Arbeitsgang ist der BL mindestens 2 Tage vor
Beginn
der Ausführung anzuzeigen.
Nicht oder erst nach der Ausführung angezeigte
Arbeitsgänge werden nicht vergütet!
Die ausgeschriebenen Leistungspositionen für die
Fertigstellungspflege umfassen alle zur Erlangung eines
abnahmefähigen Zustandes notwendigen Leistungen.
Werden zusätzliche Leistungen notwendig, dann sind
diese nur
nach vorheriger Abstimmung mit dem AG oder der BL
durchzuführen.

**10.01.1 Bäume wässern, 1. Pflegegang**
1. Pflegegang der Fertigstellungspflege.
Aufwandmenge je Arbeitsgang: 100 l/Baum.
Zeitpunkt: April bis Oktober.
Wasser liefern.
Menge: 6,000 St

**10.01.2 Bäume wässern, 2. Pflegegang**
wie Position vor, jedoch 2. Pflegegang der
Fertigstellungspflege.
Menge: 6,000 St

**10.01.3 Bäume wässern, 3. Pflegegang**
wie Position vor, jedoch 3. Pflegegang der
Fertigstellungspflege.
Menge: 6,000 St

**10.01.4 Bäume wässern, 4. Pflegegang**
wie Position vor, jedoch 4. Pflegegang der
Fertigstellungspflege.
Menge: 6,000 St

**10.01.5 Bäume wässern, 5. Pflegegang**
wie Position vor, jedoch 5. Pflegegang der
Fertigstellungspflege.
Menge: 6,000 St

**10.01.6 Bäume wässern, 6. Pflegegang**
wie Position vor, jedoch 6. Pflegegang der
Fertigstellungspflege.
Menge: 6,000 St

**10.01.7 Bäume wässern, 7. Pflegegang**
wie Position vor, jedoch 6. Pflegegang der
Fertigstellungspflege.
Menge: 6,000 St

**10.01.8 Bäume wässern, 8. Pflegegang**
wie Position vor, jedoch 6. Pflegegang der
Fertigstellungspflege.
Menge: 6,000 St

**10.01.9 Bäume wässern, 9. Pflegegang**
wie Position vor, jedoch 6. Pflegegang der
Fertigstellungspflege.
Menge: 6,000 St

**10.01.10 Bäume wässern, 10. Pflegegang**
wie Position vor, jedoch 6. Pflegegang der
Fertigstellungspflege.
Menge: 6,000 St

**10.01.11 Kontrolle der Bäume, 1. Pflegegang**
1. Pflegegang der Fertigstellungspflege.
Zeitpunkt: April bis Oktober.
Überprüfen der Baumverankerung und ggf. Nachbessern und
Ersatz durchgefaulter Pfosten. Stammaustriebe
entfernen.
Prüfen auf Schädlings- und Pilzbefall und ggf.
entsprechend
behandeln. Mittel nach Wahl des AN. Nachweise über die
Eignung und Zulässigkeit sind vor Anwendung dem AG zu
übergeben. Durchführung nur nach Aufforderung durch
den AG.
Menge: 6,000 St

**10.01.12 Kontrolle der Bäume, 2. Pflegegang**
wie Position vor, jedoch 2. Pflegegang der
Fertigstellungspflege.
Menge: 6,000 St

**10.01.13 Kontrolle der Bäume, 3. Pflegegang**
wie Position vor, jedoch 3. Pflegegang der
Fertigstellungspflege.
Menge: 6,000 St

**10.01.14 Unkraut aus den Baumscheiben entfernen, 1. Pflegegang**
Baumstandorte außerhalb der gemulchten Pflanzflächen
1. Pflegegang der Fertigstellungspflege.
5 x aus gemulchter Pflanzfläche ohne flächendeckende
Bodenlockerung
alle aufwachsenden Wildkräuter durch Hacken beseitigen.
Dauerunkräuter ausgraben. Steine ab 5cm Durchmesser und
Unrat aufnehmen.
Zeitpunkt: April bis Oktober.

Anfallende Stoffe sind zur zugelassenen
Entsorgungsstelle zu
transportieren. Der Nachweis der Entsorgung ist
unmittelbar zu
erbringen. Die Gebühren der Entsorgung sind im
Einzelpreis zu
berücksichtigen.
Menge: 6,000 St

**10.01.15 Unkraut aus den Baumscheiben entfernen, 2. Pflegegang**
wie Position vor, jedoch 2. Pflegegang der
Fertigstellungspflege.
Menge: 6,000 St

**10.01.16 Unkraut aus den Baumscheiben entfernen, 3. Pflegegang**
wie Position vor, jedoch 3. Pflegegang der
Fertigstellungspflege.
Menge: 6,000 St

**10.01.17 Unkraut aus den Baumscheiben entfernen, 4. Pflegegang**
wie Position vor, jedoch 4. Pflegegang der
Fertigstellungspflege.
Menge: 6,000 St

**10.01.18 Unkraut aus den Baumscheiben entfernen, 5. Pflegegang**
wie Position vor, jedoch 5. Pflegegang der
Fertigstellungspflege.
Menge: 6,000 St

**10.01.19 Unkraut aus den Baumscheiben entfernen, 6. Pflegegang**
wie Position vor, jedoch 6. Pflegegang der
Fertigstellungspflege.
Menge: 6,000 St

**10.01.20 Leittrieb stäben**
Leittrieb mit Tonkinstab/ Bambusstab fachgerecht
stäben und
anbringen,
Länge mind. 3 m,
Die Verwendung einer Hebebühne ist mit
einzukalkulieren.
Menge: 6,000 St

**10.01.21 Pflanzflächen wässern, 1. Pflegegang**
1. Pflegegang der Fertigstellungspflege.
Aufwandmenge je Arbeitsgang: 25 l/m².
Zeitpunkt: April bis Oktober.
Wasser liefern.
Menge: 234,000 m²

**10.01.22 Pflanzflächen wässern, 2. Pflegegang**
wie Position vor, jedoch 2. Pflegegang der
Fertigstellungspflege.
Menge: 234,000 m²

**10.01.23 Pflanzflächen wässern, 3. Pflegegang**
wie Position vor, jedoch 3. Pflegegang der
Fertigstellungspflege.
Menge: 234,000 m²

**10.01.24 Pflanzflächen wässern, 4. Pflegegang**
wie Position vor, jedoch 4. Pflegegang der
Fertigstellungspflege.
Menge: 122,000 m²

**10.01.25 Pflanzflächen wässern, 5. Pflegegang**
wie Position vor, jedoch 5. Pflegegang der
Fertigstellungspflege.
Menge: 122,000 m²

**10.01.26 Pflanzflächen wässern, 6. Pflegegang**
wie Position vor, jedoch 6. Pflegegang der
Fertigstellungspflege.
Menge: 122,000 m²

**10.01.27 Unkraut der Pflanzflächen entfernen, 1. Pflegegang**
1. Pflegegang der Fertigstellungspflege.
aus gemulchter Pflanzfläche ohne flächendeckende
Bodenlockerung.
alle aufwachsenden Wildkräuter durch Hacken beseitigen.
Dauerunkräuter ausgraben. Steine ab 5cm Durchmesser und
Unrat aufnehmen.
Zeitpunkt: April bis Oktober.

Anfallende Stoffe sind zur zugelassenen
Entsorgungsstelle zu
transportieren. Der Nachweis der Entsorgung ist
unmittelbar zu
erbringen. Die Gebühren der Entsorgung sind im
Einzelpreis zu
berücksichtigen.
Menge: 234,000 m²

**10.01.28 Unkraut der Pflanzflächen entfernen, 2. Pflegegang**
wie Position vor, jedoch 2. Pflegegang der
Fertigstellungspflege.
Menge: 234,000 m²

**10.01.29 Unkraut der Pflanzflächen entfernen, 3. Pflegegang**
wie Position vor, jedoch 3. Pflegegang der
Fertigstellungspflege.
Menge: 234,000 m²

**10.01.30 Unkraut der Pflanzflächen entfernen, 4. Pflegegang**
wie Position vor, jedoch 4. Pflegegang der
Fertigstellungspflege.
Menge: 122,000 m²

**10.01.31 Unkraut der Pflanzflächen entfernen, 5. Pflegegang**
wie Position vor, jedoch 5. Pflegegang der
Fertigstellungspflege.
Menge: 122,000 m²

**10.01.32 Unkraut der Pflanzflächen entfernen, 6. Pflegegang**
wie Position vor, jedoch 6. Pflegegang der
Fertigstellungspflege.
Menge: 122,000 m²

**10.01.33 Wiese mähen, 1. Pflegegang**
1. Pflegegang der Fertigstellungspflege.
Wuchshöhe 8-10cm, Schnitthöhe 6cm.
Steine ab 5cm Durchmesser und Unrat wie Dosen und
Papier
aufnehmen.

Anfallende Stoffe sind zur zugelassenen
Entsorgungsstelle zu
transportieren. Der Nachweis der Entsorgung ist
unmittelbar zu
erbringen. Die Gebühren der Entsorgung sind im
Einzelpreis zu
berücksichtigen.
Menge: 729,000 m²

**10.01.34 Wiese mähen, 2. Pflegegang**
wie Position vor, jedoch 2. Pflegegang der
Fertigstellungspflege.
Menge: 729,000 m²

**10.01.35 Wiese wässern, 1. Pflegegang**
Ausführung nur nach Rücksprache mit der Bauleitung!
1. Pflegegang der Fertigstellungspflege.
Aufwandmenge je Arbeitsgang: 15 l/m² = 0,015m³/m².
Rasenfläche gesamt: 729m².
Zeitpunkt: bei Bedarf, 3 Wochen nach der Aussaat.
Wasser liefern.
Menge: 729,000 m²

#### Bereich 10.02 Entwicklungspflege 1. Jahr

*Hinweis*
Die Fertigstellungspflege ist gemäß DIN 18916 und DIN
18917
auszuführen.
Jeder Arbeitsgang ist der BL mindestens 2 Tage vor
Beginn
der Ausführung anzuzeigen.
Nicht oder erst nach der Ausführung angezeigte
Arbeitsgänge werden nicht vergütet!
Die ausgeschriebenen Leistungspositionen für die
Fertigstellungspflege umfassen alle zur Erlangung eines
abnahmefähigen Zustandes notwendigen Leistungen.
Werden zusätzliche Leistungen notwendig, dann sind
diese nur
nach vorheriger Abstimmung mit dem AG oder der BL
durchzuführen.

**10.02.1 Bäume wässern, 1. Pflegegang**
1. Pflegegang der Entwicklungsspflege 1. Jahr.
Aufwandmenge je Arbeitsgang: 100 l/Baum.
Zeitpunkt: April bis Oktober.
Wasser liefern.
Menge: 6,000 St

**10.02.2 Bäume wässern, 2. Pflegegang**
wie Position vor, jedoch 2. Pflegegang der
Entwicklungspflege
1. Jahr.
Menge: 6,000 St

**10.02.3 Bäume wässern, 3. Pflegegang**
wie Position vor, jedoch 3. Pflegegang der
Entwicklungsspflege
1. Jahr.
Menge: 6,000 St

**10.02.4 Bäume wässern, 4. Pflegegang**
wie Position vor, jedoch 4. Pflegegang der
Entwicklungsspflege
1. Jahr.
Menge: 6,000 St

**10.02.5 Bäume wässern, 5. Pflegegang**
wie Position vor, jedoch 5. Pflegegang der
Entwicklungsspflege
1. Jahr.
Menge: 6,000 St

**10.02.6 Bäume wässern, 6. Pflegegang**
wie Position vor, jedoch 6. Pflegegang der
Entwicklungspflege
1. Jahr.
Menge: 6,000 St

**10.02.7 Bäume wässern, 7. Pflegegang**
wie Position vor, jedoch 6. Pflegegang der
Entwicklungspflege
1. Jahr.
Menge: 6,000 St

**10.02.8 Bäume wässern, 8. Pflegegang**
wie Position vor, jedoch 6. Pflegegang der
Entwicklungspflege
1. Jahr.
Menge: 6,000 St

**10.02.9 Bäume wässern, 9. Pflegegang**
wie Position vor, jedoch 6. Pflegegang der
Entwicklungspflege
1. Jahr.
Menge: 6,000 St

**10.02.10 Bäume wässern, 10. Pflegegang**
wie Position vor, jedoch 6. Pflegegang der
Entwicklungspflege
1. Jahr.
Menge: 6,000 St

**10.02.11 Kontrolle der Bäume, 1. Pflegegang**
1. Pflegegang der Entwicklungspflege 1. Jahr.
Zeitpunkt: April bis Oktober.
Überprüfen der Baumverankerung und ggf. Nachbessern und
Ersatz durchgefaulter Pfosten. Stammaustriebe
entfernen.
Prüfen auf Schädlings- und Pilzbefall und ggf.
entsprechend
behandeln. Mittel nach Wahl des AN. Nachweise über die
Eignung und Zulässigkeit sind vor Anwendung dem AG zu
übergeben. Durchführung nur nach Aufforderung durch
den AG.
Menge: 6,000 St

**10.02.12 Kontrolle der Bäume, 2. Pflegegang**
wie Position vor, jedoch 2. Pflegegang der
Entwicklungspflege
1. Jahr.
Menge: 6,000 St

**10.02.13 Kontrolle der Bäume, 3. Pflegegang**
wie Position vor, jedoch 3. Pflegegang der
Entwicklungspflege
1. Jahr.
Menge: 6,000 St

**10.02.14 Unkraut aus den Baumscheiben entfernen, 1. Pflegegang**
Baumstandorte außerhalb der gemulchten Pflanzflächen
1. Pflegegang der Entwicklungspflege 1. Jahr.
alle aufwachsenden Wildkräuter durch Hacken beseitigen.
Dauerunkräuter ausgraben. Steine ab 5cm Durchmesser und
Unrat aufnehmen.
Zeitpunkt: April bis Oktober.

Anfallende Stoffe sind zur zugelassenen
Entsorgungsstelle zu
transportieren. Der Nachweis der Entsorgung ist
unmittelbar zu
erbringen. Die Gebühren der Entsorgung sind im
Einzelpreis zu
berücksichtigen.
Menge: 6,000 St

**10.02.15 Unkraut aus den Baumscheiben entfernen, 2. Pflegegang**
wie Position vor, jedoch 2. Pflegegang der
Entwicklungspflege
1. Jahr.
Menge: 6,000 St

**10.02.16 Unkraut aus den Baumscheiben entfernen, 3. Pflegegang**
wie Position vor, jedoch 3. Pflegegang der
Entwicklungspflegespflege 1. Jahr.
Menge: 6,000 St

**10.02.17 Unkraut aus den Baumscheiben entfernen, 4. Pflegegang**
wie Position vor, jedoch 4. Pflegegang der
Entwicklungspflege
1. Jahr.
Menge: 6,000 St

**10.02.18 Unkraut aus den Baumscheiben entfernen, 5. Pflegegang**
wie Position vor, jedoch 5. Pflegegang der
Entwicklungspflege
1. Jahr.
Menge: 6,000 St

**10.02.19 Unkraut aus den Baumscheiben entfernen, 6. Pflegegang**
wie Position vor, jedoch 6. Pflegegang der
Entwicklungsspflege
1. Jahr.
Menge: 6,000 St

**10.02.20 Leittrieb stäben**
Leittrieb mit Tonkinstab/ Bambusstab fachgerecht
stäben und
anbringen,
Länge mind. 3 m,
Die Verwendung einer Hebebühne ist mit
einzukalkulieren.
Menge: 6,000 St

**10.02.21 Pflanzflächen wässern, 1. Pflegegang**
1. Pflegegang der Entwicklungspflege 1. Jahr.
Aufwandmenge je Arbeitsgang: 25 l/m².
Zeitpunkt: April bis Oktober.
Wasser liefern.
Menge: 234,000 m²

**10.02.22 Pflanzflächen wässern, 2. Pflegegang**
wie Position vor, jedoch 2. Pflegegang der
Entwicklungspflege
1. Jahr.
Menge: 234,000 m²

**10.02.23 Pflanzflächen wässern, 3. Pflegegang**
wie Position vor, jedoch 3. Pflegegang der
Entwicklungspflege
1. Jahr.
Menge: 234,000 m²

**10.02.24 Pflanzflächen wässern, 4. Pflegegang**
wie Position vor, jedoch 4. Pflegegang der
Entwicklungspflege
1. Jahr
Menge: 122,000 m²

**10.02.25 Pflanzflächen wässern, 5. Pflegegang**
wie Position vor, jedoch 5. Pflegegang der
Entwicklungspflege
1. Jahr.
Menge: 122,000 m²

**10.02.26 Pflanzflächen wässern, 6. Pflegegang**
wie Position vor, jedoch 6. Pflegegang der
Entwicklungspflege
1. Jahr.
Menge: 122,000 m²

**10.02.27 Unkraut der Pflanzflächen entfernen, 1. Pflegegang**
1. Pflegegang der Entwicklungspflege 1. Jahr.
aus gemulchter Pflanzfläche ohne flächendeckende
Bodenlockerung.
alle aufwachsenden Wildkräuter durch Hacken beseitigen.
Dauerunkräuter ausgraben. Steine ab 5cm Durchmesser und
Unrat aufnehmen.
Zeitpunkt: April bis Oktober.

Anfallende Stoffe sind zur zugelassenen
Entsorgungsstelle zu
transportieren. Der Nachweis der Entsorgung ist
unmittelbar zu
erbringen. Die Gebühren der Entsorgung sind im
Einzelpreis zu
berücksichtigen.
Menge: 122,000 m²

**10.02.28 Unkraut der Pflanzflächen entfernen, 2. Pflegegang**
wie Position vor, jedoch 2. Pflegegang der
Entwicklungspflege
1. Jahr.
Menge: 234,000 m²

**10.02.29 Unkraut der Pflanzflächen entfernen, 3. Pflegegang**
wie Position vor, jedoch 3. Pflegegang der
Entwicklungspflege
1.Jahr.
Menge: 234,000 m²

**10.02.30 Unkraut der Pflanzflächen entfernen, 4. Pflegegang**
wie Position vor, jedoch 4. Pflegegang der
Entwicklungspflege
1. Jahr.
Menge: 234,000 m²

**10.02.31 Unkraut der Pflanzflächen entfernen, 5. Pflegegang**
wie Position vor, jedoch 5. Pflegegang der
Entwicklungspflege
1. Jahr.
Menge: 122,000 m²

**10.02.32 Unkraut der Pflanzflächen entfernen, 6. Pflegegang**
wie Position vor, jedoch 6. Pflegegang der
Entwicklungspflege
1. Jahr.
Menge: 122,000 m²

**10.02.33 Wiese mähen, 1. Pflegegang**
1. Pflegegang der Entwicklungspflege 1. Jahr.
Wuchshöhe 8-10cm, Schnitthöhe 6cm.
Steine ab 5cm Durchmesser und Unrat wie Dosen und
Papier
aufnehmen.

Anfallende Stoffe sind zur zugelassenen
Entsorgungsstelle zu
transportieren. Der Nachweis der Entsorgung ist
unmittelbar zu
erbringen. Die Gebühren der Entsorgung sind im
Einzelpreis zu
berücksichtigen.
Menge: 729,000 m²

**10.02.34 Rasen mähen, 2. Pflegegang**
wie Position vor, jedoch 2. Pflegegang der
Entwicklungspflege
1. Jahr.
Menge: 729,000 m²

**10.02.35 Rasen wässern, 1. Pflegegang**
Ausführung nur nach Rücksprache mit der Bauleitung!
1. Pflegegang der Entwicklungspflege 1. Jahr.
Aufwandmenge je Arbeitsgang: 15 l/m² = 0,015m³/m².
Rasenfläche gesamt: 729m².
Zeitpunkt: bei Bedarf, 3 Wochen nach der Aussaat.
Wasser liefern.
Menge: 729,000 m²

#### Bereich 10.03 Entwicklungspflege 2. Jahr

*Hinweis*
Die Fertigstellungspflege ist gemäß DIN 18916 und DIN
18917
auszuführen.
Jeder Arbeitsgang ist der BL mindestens 2 Tage vor
Beginn
der Ausführung anzuzeigen.
Nicht oder erst nach der Ausführung angezeigte
Arbeitsgänge werden nicht vergütet!
Die ausgeschriebenen Leistungspositionen für die
Fertigstellungspflege umfassen alle zur Erlangung eines
abnahmefähigen Zustandes notwendigen Leistungen.
Werden zusätzliche Leistungen notwendig, dann sind
diese nur
nach vorheriger Abstimmung mit dem AG oder der BL
durchzuführen.

**10.03.1 Bäume wässern, 1. Pflegegang**
1. Pflegegang der Entwicklungsspflege 2. Jahr.
Aufwandmenge je Arbeitsgang: 100 l/Baum.
Zeitpunkt: April bis Oktober.
Wasser liefern.
Menge: 6,000 St

**10.03.2 Bäume wässern, 2. Pflegegang**
wie Position vor, jedoch 2. Pflegegang der
Entwicklungspflege
2. Jahr.
Menge: 6,000 St

**10.03.3 Bäume wässern, 3. Pflegegang**
wie Position vor, jedoch 3. Pflegegang der
Entwicklungsspflege
2. Jahr.
Menge: 6,000 St

**10.03.4 Bäume wässern, 4. Pflegegang**
wie Position vor, jedoch 4. Pflegegang der
Entwicklungsspflege
2. Jahr.
Menge: 6,000 St

**10.03.5 Bäume wässern, 5. Pflegegang**
wie Position vor, jedoch 5. Pflegegang der
Entwicklungsspflege
2. Jahr.
Menge: 6,000 St

**10.03.6 Bäume wässern, 6. Pflegegang**
wie Position vor, jedoch 6. Pflegegang der
Entwicklungspflege
2. Jahr.
Menge: 6,000 St

**10.03.7 Bäume wässern, 7. Pflegegang**
wie Position vor, jedoch 6. Pflegegang der
Entwicklungspflege
2. Jahr.
Menge: 6,000 St

**10.03.8 Bäume wässern, 8. Pflegegang**
wie Position vor, jedoch 6. Pflegegang der
Entwicklungspflege
2. Jahr.
Menge: 6,000 St

**10.03.9 Bäume wässern, 9. Pflegegang**
wie Position vor, jedoch 6. Pflegegang der
Entwicklungspflege
2. Jahr.
Menge: 6,000 St

**10.03.10 Bäume wässern, 10. Pflegegang**
wie Position vor, jedoch 6. Pflegegang der
Entwicklungspflege
2. Jahr.
Menge: 6,000 St

**10.03.11 Kontrolle der Bäume, 1. Pflegegang**
1. Pflegegang der Entwicklungspflege 2. Jahr.
Zeitpunkt: April bis Oktober.
Überprüfen der Baumverankerung und ggf. Nachbessern und
Ersatz durchgefaulter Pfosten. Stammaustriebe
entfernen.
Prüfen auf Schädlings- und Pilzbefall und ggf.
entsprechend
behandeln. Mittel nach Wahl des AN. Nachweise über die
Eignung und Zulässigkeit sind vor Anwendung dem AG zu
übergeben. Durchführung nur nach Aufforderung durch
den AG.
Menge: 6,000 St

**10.03.12 Kontrolle der Bäume, 2. Pflegegang**
wie Position vor, jedoch 2. Pflegegang der
Entwicklungspflege
2. Jahr.
Menge: 6,000 St

**10.03.13 Kontrolle der Bäume, 3. Pflegegang**
wie Position vor, jedoch 3. Pflegegang der
Entwicklungspflege
2. Jahr.
Menge: 6,000 St

**10.03.14 Unkraut aus den Baumscheiben entfernen, 1. Pflegegang**
Baumstandorte außerhalb der gemulchten Pflanzflächen
1. Pflegegang der Entwicklungspflege 2. Jahr.
alle aufwachsenden Wildkräuter durch Hacken beseitigen.
Dauerunkräuter ausgraben. Steine ab 5cm Durchmesser und
Unrat aufnehmen.
Zeitpunkt: April bis Oktober.

Anfallende Stoffe sind zur zugelassenen
Entsorgungsstelle zu
transportieren. Der Nachweis der Entsorgung ist
unmittelbar zu
erbringen. Die Gebühren der Entsorgung sind im
Einzelpreis zu
berücksichtigen.
Menge: 6,000 St

**10.03.15 Unkraut aus den Baumscheiben entfernen, 2. Pflegegang**
wie Position vor, jedoch 2. Pflegegang der
Entwicklungspflege
2. Jahr.
Menge: 6,000 St

**10.03.16 Unkraut aus den Baumscheiben entfernen, 3. Pflegegang**
wie Position vor, jedoch 3. Pflegegang der
Entwicklungspflegespflege 2. Jahr.
Menge: 6,000 St

**10.03.17 Unkraut aus den Baumscheiben entfernen, 4. Pflegegang**
wie Position vor, jedoch 4. Pflegegang der
Entwicklungspflege
2. Jahr.
Menge: 6,000 St

**10.03.18 Unkraut aus den Baumscheiben entfernen, 5. Pflegegang**
wie Position vor, jedoch 5. Pflegegang der
Entwicklungspflege
2. Jahr.
Menge: 6,000 St

**10.03.19 Unkraut aus den Baumscheiben entfernen, 6. Pflegegang**
wie Position vor, jedoch 6. Pflegegang der
Entwicklungsspflege
2. Jahr.
Menge: 6,000 St

**10.03.20 Leittrieb stäben**
Leittrieb mit Tonkinstab/ Bambusstab fachgerecht
stäben und
anbringen,
Länge mind. 3 m,
Die Verwendung einer Hebebühne ist mit
einzukalkulieren.
Menge: 6,000 St

**10.03.21 Pflanzflächen wässern, 1. Pflegegang**
1. Pflegegang der Entwicklungspflege 2. Jahr.
Aufwandmenge je Arbeitsgang: 25 l/m².
Zeitpunkt: April bis Oktober.
Wasser liefern.
Menge: 122,000 m²

**10.03.22 Pflanzflächen wässern, 2. Pflegegang**
wie Position vor, jedoch 2. Pflegegang der
Entwicklungspflege
2. Jahr.
Menge: 122,000 m²

**10.03.23 Pflanzflächen wässern, 3. Pflegegang**
wie Position vor, jedoch 3. Pflegegang der
Entwicklungspflege
2. Jahr.
Menge: 122,000 m²

**10.03.24 Pflanzflächen wässern, 4. Pflegegang**
wie Position vor, jedoch 4. Pflegegang der
Entwicklungspflege
2. Jahr
Menge: 122,000 m²

**10.03.25 Pflanzflächen wässern, 5. Pflegegang**
wie Position vor, jedoch 5. Pflegegang der
Entwicklungspflege
2. Jahr.
Menge: 122,000 m²

**10.03.26 Pflanzflächen wässern, 6. Pflegegang**
wie Position vor, jedoch 6. Pflegegang der
Entwicklungspflege
2. Jahr.
Menge: 122,000 m²

**10.03.27 Unkraut der Pflanzflächen entfernen, 1. Pflegegang**
1. Pflegegang der Entwicklungspflege 2. Jahr.
aus gemulchter Pflanzfläche ohne flächendeckende
Bodenlockerung.
alle aufwachsenden Wildkräuter durch Hacken beseitigen.
Dauerunkräuter ausgraben. Steine ab 5cm Durchmesser und
Unrat aufnehmen.
Zeitpunkt: April bis Oktober.

Anfallende Stoffe sind zur zugelassenen
Entsorgungsstelle zu
transportieren. Der Nachweis der Entsorgung ist
unmittelbar zu
erbringen. Die Gebühren der Entsorgung sind im
Einzelpreis zu
berücksichtigen.
Menge: 122,000 m²

**10.03.28 Unkraut der Pflanzflächen entfernen, 2. Pflegegang**
wie Position vor, jedoch 2. Pflegegang der
Entwicklungspflege
2. Jahr.
Menge: 122,000 m²

**10.03.29 Unkraut der Pflanzflächen entfernen, 3. Pflegegang**
wie Position vor, jedoch 3. Pflegegang der
Entwicklungspflege
2.Jahr.
Menge: 122,000 m²

**10.03.30 Unkraut der Pflanzflächen entfernen, 4. Pflegegang**
wie Position vor, jedoch 4. Pflegegang der
Entwicklungspflege
2. Jahr.
Menge: 122,000 m²

**10.03.31 Unkraut der Pflanzflächen entfernen, 5. Pflegegang**
wie Position vor, jedoch 5. Pflegegang der
Entwicklungspflege
2. Jahr.
Menge: 122,000 m²

**10.03.32 Unkraut der Pflanzflächen entfernen, 6. Pflegegang**
wie Position vor, jedoch 6. Pflegegang der
Entwicklungspflege
2. Jahr.
Menge: 122,000 m²

**10.03.33 Wiese mähen, 1. Pflegegang**
1. Pflegegang der Entwicklungspflege 2. Jahr.
Wuchshöhe 8-10cm, Schnitthöhe 6cm.
Steine ab 5cm Durchmesser und Unrat wie Dosen und
Papier
aufnehmen.

Anfallende Stoffe sind zur zugelassenen
Entsorgungsstelle zu
transportieren. Der Nachweis der Entsorgung ist
unmittelbar zu
erbringen. Die Gebühren der Entsorgung sind im
Einzelpreis zu
berücksichtigen.
Menge: 729,000 m²

**10.03.34 Rasen mähen, 2. Pflegegang**
wie Position vor, jedoch 2. Pflegegang der
Entwicklungspflege
2. Jahr.
Menge: 729,000 m²

**10.03.35 Rasen wässern, 1. Pflegegang**
Ausführung nur nach Rücksprache mit der Bauleitung!
1. Pflegegang der Entwicklungspflege 2. Jahr.
Aufwandmenge je Arbeitsgang: 15 l/m² = 0,015m³/m².
Rasenfläche gesamt: 729m².
Zeitpunkt: bei Bedarf, 3 Wochen nach der Aussaat.
Wasser liefern.
Menge: 729,000 m²

USt %: 19,00
